# Unidad agua-agua, bomba de calor geotérmica, para refrigeración

- Propiedad del archivo: CYPE Ingenieros S.A.
- Formato: FIEBDC-3/2016
- Programa: Generador de precios de la construcción. CYPE Ingenieros, S.A.
- Fecha: 22/03/2024
- Divisa: EUR
- Costes indirectos: 3 %
- IVA: 21 %

## I Instalaciones

### IC Calefacción, refrigeración, climatización y A.C.S.

#### ICV Unidades centralizadas para calefacción, refrigeración, climatización y A.C.S.

**ICV205** Ud Unidad agua-agua, bomba de calor geotérmica, para refrigeración.
Unidad agua-agua de refrigeración, geotérmica, alimentación trifásica a 400 V, potencia calorífica nominal 40,46 kW (temperatura de entrada del agua al condensador 40°C, temperatura de salida del agua del condensador 45°C, temperatura de entrada del agua al evaporador 12°C, temperatura de salida del agua del evaporador 7°C), potencia frigorífica nominal 34,5 kW (temperatura de entrada del agua al evaporador 12°C, temperatura de salida del agua del evaporador 7°C, temperatura de entrada del agua al condensador 30°C, temperatura de salida del agua del condensador 35°C) (EER 4,29), potencia sonora 67 dBA, dimensiones 1201x883x798 mm, peso 240 kg, para gas R-410A, con carrocería y paneles de chapa de acero galvanizado, compresores herméticos de tipo scroll, soportes antivibratorios, intercambiadores de placas soldadas de acero inoxidable AISI 316 con aislamiento térmico, válvula de expansión termostática, elementos de seguridad de alta y baja presión del refrigerante, válvulas de seguridad en el circuito frigorífico, sondas de temperatura, transductor de presión, controlador de caudal de agua, cuadro eléctrico y módulo electrónico de control. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bcg020k | Ud | Unidad agua-agua de refrigeración, geotérmica, alimentación trifásica a 400 V, potencia calorífica nominal 40,46 kW (temperatura de entrada del agua al condensador 40°C, temperatura de salida del agua del condensador 45°C, temperatura de entrada del agua al evaporador 12°C, temperatura de salida del agua del evaporador 7°C), potencia frigorífica nominal 34,5 kW (temperatura de entrada del agua al evaporador 12°C, temperatura de salida del agua del evaporador 7°C, temperatura de entrada del agua al condensador 30°C, temperatura de salida del agua del condensador 35°C) (EER 4,29), potencia sonora 67 dBA, dimensiones 1201x883x798 mm, peso 240 kg, para gas R-410A, con carrocería y paneles de chapa de acero galvanizado, compresores herméticos de tipo scroll, soportes antivibratorios, intercambiadores de placas soldadas de acero inoxidable AISI 316 con aislamiento térmico, válvula de expansión termostática, elementos de seguridad de alta y baja presión del refrigerante, válvulas de seguridad en el circuito frigorífico, sondas de temperatura, transductor de presión, controlador de caudal de agua, cuadro eléctrico y módulo electrónico de control. (material) | 1 | 20634.6 | 20634.600 |
| mt37www050f | Ud | Manguito antivibración, de goma, con rosca de 1 1/2", para una presión máxima de trabajo de 10 bar. (material) | 4 | 44.65 | 178.600 |
| mt42www050 | Ud | Termómetro bimetálico, diámetro de esfera de 100 mm, con toma vertical, con vaina de 1/2", escala de temperatura de 0 a 120°C. (material) | 2 | 54.7 | 109.400 |
| mt37sve010f | Ud | Válvula de esfera de latón niquelado para roscar de 1 1/2". (material) | 4 | 27.73 | 110.920 |
| mo005 | h | Oficial 1ª instalador de climatización. (mano de obra) | 15 | 22.74 | 341.100 |
| mo104 | h | Ayudante instalador de climatización. (mano de obra) | 15 | 20.98 | 314.700 |
| % | % | Costes directos complementarios | 2 % | 21689.320 | 433.786 |
|  |  | Costes directos |  |  | 22123.106 |

## Recursos

**mt42bcg020k** Ud Unidad agua-agua de refrigeración
Datos técnicos: Coste energético 10460.804 MJ; Emisión de CO2 616.517 kg
Residuos:
- embalaje: re150101 Envases de papel y cartón. (componente de residuo); rendimiento 3.263 kg; Código LER 15 01 01; Masa del elemento 1 kg; Volumen 0.001333 m3
- embalaje: re170201 Madera. (componente de residuo); rendimiento 0.74 kg; Código LER 17 02 01; Masa del elemento 1 kg; Volumen 0.000909 m3

**mt37www050f** Ud Manguito antivibración, de goma, con rosca de 1 1/2", para una presión máxima de trabajo de 10 bar
Datos técnicos: Coste energético 218.117 MJ; Emisión de CO2 19.384 kg
Residuos:
- embalaje: re150101 Envases de papel y cartón; rendimiento 0.072 kg

**mt37sve010f** Ud Válvula de esfera de latón niquelado para roscar de 1 1/2"
Datos técnicos: Coste energético 1546.199 MJ; Emisión de CO2 103.901 kg
Residuos:
- embalaje: re150101 Envases de papel y cartón; rendimiento 0.072 kg
