# Válvula limitadora de presión

- Propiedad del archivo: CYPE Ingenieros S.A.
- Formato: FIEBDC-3/2016
- Programa: Generador de precios de la construcción. CYPE Ingenieros, S.A.
- Fecha: 13/07/2022
- Divisa: EUR
- Costes indirectos: 3 %
- IVA: 21 %

## I Instalaciones

### IF Fontanería

#### IFW Elementos

**IFW060** Ud Válvula limitadora de presión.
Válvula limitadora de presión, STH "STANDARD HIDRÁULICA", de latón, con conexiones roscadas hembra de 3/4" de diámetro, presión máxima de entrada de 16 bar, presión de salida regulable entre 1 y 5,5 bar, tarada a 3 bar, con conexión roscada para manómetro de 1/4" de diámetro y temperatura de servicio desde 0°C (excluyendo congelación) hasta 130°C. Incluso manómetro, elementos de montaje y demás accesorios necesarios para su correcto funcionamiento.
Incluye: Replanteo. Conexionado y comprobación de su correcto funcionamiento.
Criterio de medición de proyecto: Número de unidades previstas, según documentación gráfica de Proyecto.
Criterio de medición de obra: Se medirá el número de unidades realmente ejecutadas según especificaciones de Proyecto.

| Código | Ud | Descripción | Rendimiento | Precio | Importe |
|---|---|---|---|---|---|
| mt37sth095b | Ud | Válvula limitadora de presión, STH "STANDARD HIDRÁULICA", de latón, con conexiones roscadas hembra de 3/4" de diámetro, presión máxima de entrada de 16 bar, presión de salida regulable entre 1 y 5,5 bar, tarada a 3 bar, con conexión roscada para manómetro de 1/4" de diámetro y temperatura de servicio desde 0°C (excluyendo congelación) hasta 130°C. (material) | 1 | 42.9 | 42.900 |
| mt42www041 | Ud | Manómetro con baño de glicerina y diámetro de esfera de 100 mm, con toma vertical, para montaje roscado de 1/4", escala de presión de 0 a 10 bar. (material) | 1 | 11 | 11.000 |
| mt37www010 | Ud | Material auxiliar para instalaciones de fontanería. (material) | 1 | 1.4 | 1.400 |
| mo008 | h | Oficial 1ª fontanero. (mano de obra) | 0.12 | 20.48 | 2.458 |
| mo107 | h | Ayudante fontanero. (mano de obra) | 0.12 | 18.88 | 2.266 |
| % | % | Costes directos complementarios | 2 % | 60.024 | 1.200 |
|  |  | Costes directos |  |  | 61.224 |
