# Válvula de gas

- Propiedad del archivo: CYPE Ingenieros S.A.
- Formato: FIEBDC-3/2016
- Programa: Generador de precios de la construcción. CYPE Ingenieros, S.A.
- Fecha: 29/10/2025
- Divisa: EUR
- Costes indirectos: 3 %
- IVA: 21 %

## I Instalaciones

### IG Gases combustibles

#### IGW Elementos

**IGW020** Ud Válvula de gas.
Llave de esfera de latón con mando de palanca, con rosca cilíndrica GAS macho-macho de 1/2" de diámetro, PN=5 bar.
Incluye: Montaje, conexionado y comprobación de su correcto funcionamiento.
Criterio de medición de proyecto: Número de unidades previstas, según documentación gráfica de Proyecto.
Criterio de medición de obra: Se medirá el número de unidades realmente ejecutadas según especificaciones de Proyecto.

| Código | Ud | Descripción | Rendimiento | Precio | Importe |
|---|---|---|---|---|---|
| mt43acv030a | Ud | Llave de esfera de latón con mando de palanca, con rosca cilíndrica GAS macho-macho de 1/2" de diámetro, PN=5 bar, según UNE 60718. (material) | 1 | 5.41 | 5.410 |
| mo010 | h | Oficial 1ª instalador de gas. (mano de obra) | 0.1 | 23.74 | 2.374 |
| mo109 | h | Ayudante instalador de gas. (mano de obra) | 0.1 | 21.9 | 2.190 |
| % | % | Costes directos complementarios | 2 % | 9.974 | 0.199 |
|  |  | Costes directos |  |  | 10.173 |

## Recursos

**mt43acv030a** Ud Llave de esfera de latón con mando de palanca
Datos técnicos: Coste energético 49.235 MJ; Emisión de CO2 3.365 kg
Residuos:
- embalaje: re150101 Envases de papel y cartón. (componente de residuo); rendimiento 0.072 kg; Código LER 15 01 01; Masa del elemento 1 kg; Volumen 0.001333 m3
