# Luminaria empotrada

- Propiedad del archivo: CYPE Ingenieros S.A.
- Formato: FIEBDC-3/2016
- Programa: Generador de precios de la construcción. CYPE Ingenieros, S.A.
- Fecha: 19/10/2022
- Divisa: EUR
- Costes indirectos: 3 %
- IVA: 21 %

## I Instalaciones

### II Iluminación

#### III Interior

**III130** Ud Luminaria empotrada.
Luminaria rectangular de luz directa, de 1286x367x110 mm, para 2 lámparas fluorescentes TL de 36 W; cuerpo de luminaria de chapa de acero, acabado lacado, de color blanco; óptica de aluminio; difusor de policarbonato transparente; balasto electrónico; con grados de protección IP65 e IK09 y aislamiento clase F. Instalación empotrada. Incluso lámparas.
Criterio de valoración económica: El precio no incluye las ayudas de albañilería para instalaciones.
Incluye: Replanteo. Montaje, conexionado y comprobación de su correcto funcionamiento.
Criterio de medición de proyecto: Número de unidades previstas, según documentación gráfica de Proyecto.
Criterio de medición de obra: Se medirá el número de unidades realmente ejecutadas según especificaciones de Proyecto.

| Código | Ud | Descripción | Rendimiento | Precio | Importe |
|---|---|---|---|---|---|
| mt34lam130qaj | Ud | Luminaria rectangular de luz directa, de 1286x367x110 mm, para 2 lámparas fluorescentes TL de 36 W; cuerpo de luminaria de chapa de acero, acabado lacado, de color blanco; óptica de aluminio; difusor de policarbonato transparente; balasto electrónico; con grados de protección IP65 e IK09 y aislamiento clase F, para empotrar. (material) | 1 | 284.4 | 284.400 |
| mt34tuf010l | Ud | Tubo fluorescente TL de 36 W. (material) | 2 | 7.21 | 14.420 |
| mo003 | h | Oficial 1ª electricista. (mano de obra) | 0.4 | 20.48 | 8.192 |
| mo102 | h | Ayudante electricista. (mano de obra) | 0.4 | 18.88 | 7.552 |
| % | % | Costes directos complementarios | 2 % | 314.564 | 6.291 |
|  |  | Costes directos |  |  | 320.855 |

## Recursos

**mt34lam130qaj** Ud Luminaria rectangular de luz directa
Datos técnicos: Coste energético 420.159 MJ; Emisión de CO2 27.523 kg
Residuos:
- embalaje: re150101 Envases de papel y cartón. (componente de residuo); rendimiento 0.18 kg; Código LER 15 01 01; Masa del elemento 1 kg; Volumen 0.001333 m3
- embalaje: re170203 Plástico. (componente de residuo); rendimiento 0.09 kg; Código LER 17 02 03; Masa del elemento 1 kg; Volumen 0.001667 m3
