# Sistema de sellado de paso de cables con aislamiento

- Propiedad del archivo: CYPE INGENIEROS, S.A.
- Formato: FIEBDC-3/2002
- Divisa: EUR
- Costes indirectos: 3.00 %
- IVA: 21.00 %

**IOJ005** Ud Sistema de sellado de paso de cables con aislamiento, de diámetro exterior menor o igual de 21 mm, en muro, de 112 mm de espesor, a través de una abertura de 100 mm de anchura y 100 mm de altura, para protección pasiva contra incendios y garantizar la resistencia al fuego EI 60, formado por 112 mm de espesor de espuma intumescente flexible con propiedades ignífugas, color rojo.
Sistema de sellado de paso de cables con aislamiento, de diámetro exterior menor o igual de 21 mm, en muro, de 112 mm de espesor, a través de una abertura de 100 mm de anchura y 100 mm de altura, para protección pasiva contra incendios y garantizar la resistencia al fuego EI 60, formado por 112 mm de espesor de espuma intumescente flexible con propiedades ignífugas, color rojo.
Incluye: Limpieza y preparación del paramento. Aplicación de la espuma. Alisado con espátula. Limpieza final.
Criterio de medición de proyecto: Número de unidades previstas, según documentación gráfica de Proyecto.
Criterio de medición de obra: Se medirá el número de unidades realmente ejecutadas según especificaciones de Proyecto.

| Código | Ud | Descripción | Rendimiento | Precio | Importe |
|---|---|---|---|---|---|
| mt41phi050a | Ud | Cartucho bicomponente de 325 ml de espuma intumescente flexible con propiedades ignífugas, color rojo, para sellado de penetraciones. (material) | 0.533 | 40.62 | 21.65 |
| mo113 | h | Peón ordinario construcción. (mano de obra) | 0.154 | 17.28 | 2.66 |
| % | % | Costes directos complementarios | 2 % | 24.31 | 0.49 |
|  |  | Costes directos |  |  | 24.80 |
