# Sellado de paso de cables de pequeñas dimensiones, con espuma intumescente. Sistema "HILTI"

- Propiedad del archivo: CYPE Ingenieros S.A.
- Formato: FIEBDC-3/2016
- Programa: Generador de precios de la construcción. CYPE Ingenieros, S.A.
- Fecha: 22/03/2024
- Divisa: EUR
- Costes indirectos: 3 %
- IVA: 21 %

## I Instalaciones

### IO Contra incendios

#### IOJ Protección pasiva contra incendios: instalaciones

**IOJ011** Ud Sellado de paso de cables de pequeñas dimensiones, con espuma intumescente. Sistema "HILTI".
Sellado de paso de cables con aislamiento, de diámetro exterior menor o igual de 21 mm, a través de una abertura de 100 cm², en muro de 15 cm de espesor, para protección pasiva contra incendios y garantizar la resistencia al fuego EI 60, con espuma intumescente con propiedades ignífugas, modelo CFS-F FX "HILTI", color rojo.
Incluye: Limpieza y preparación del paramento. Aplicación de la espuma. Alisado con espátula. Limpieza final.
Criterio de medición de proyecto: Número de unidades previstas, según documentación gráfica de Proyecto.
Criterio de medición de obra: Se medirá el número de unidades realmente ejecutadas según especificaciones de Proyecto.

| Código | Ud | Descripción | Rendimiento | Precio | Importe |
|---|---|---|---|---|---|
| mt41phi050d | Ud | Cartucho bicomponente de 325 ml de espuma intumescente con propiedades ignífugas, modelo CFS-F FX "HILTI", color rojo, para sellado de penetraciones. (material) | 0.713 | 73.4 | 52.334 |
| mo113 | h | Peón ordinario construcción. (mano de obra) | 0.171 | 20.78 | 3.553 |
| % | % | Costes directos complementarios | 2 % | 55.887 | 1.118 |
|  |  | Costes directos |  |  | 57.005 |
