# Sistema de protección pasiva contra incendios de viga de acero HEA 100

- Propiedad del archivo: CYPE INGENIEROS, S.A.
- Formato: FIEBDC-3/2002
- Divisa: EUR
- Costes indirectos: 3.00 %
- IVA: 21.00 %

**IOJ024** m Sistema de protección pasiva contra incendios de viga de acero HEA 100, protegida en sus 4 caras y con una resistencia al fuego de 15 minutos, sistema "PLACO", mediante recubrimiento con placas de yeso laminado Placoflam, fijadas con clips y perfiles metálicos. Incluso fijaciones, tornillería y pasta y cinta para el tratamiento de juntas.
Sistema de protección pasiva contra incendios de viga de acero HEA 100, protegida en sus 4 caras y con una resistencia al fuego de 15 minutos, sistema "PLACO", mediante recubrimiento con placas de yeso laminado Placoflam, fijadas con clips y perfiles metálicos. Incluso fijaciones, tornillería y pasta y cinta para el tratamiento de juntas.
Incluye: Replanteo. Instalación de clips. Colocación a presión de las maestras contra los clips. Atornillado de las placas a las maestras. Tratamiento de juntas. Plastecido superficial.
Criterio de medición de proyecto: Longitud medida según documentación gráfica de Proyecto.
Criterio de medición de obra: Se medirá la longitud realmente ejecutada según especificaciones de Proyecto.

| Código | Ud | Descripción | Rendimiento | Precio | Importe |
|---|---|---|---|---|---|
| mt12plk010gfncc | m² | Placa de yeso laminado DF / UNE-EN 520 - 1200 / 2500 / 12,5 / con los bordes longitudinales afinados, Placoflam PPF 13 "PLACO", formada por un alma de yeso de origen natural embutida e íntimamente ligada a dos láminas de cartón fuerte, reforzada por la inclusión en la masa de fibra de vidrio de hilo corto no tejido para mejorar su cohesión a temperaturas altas. (material) | 1.123 | 9.12 | 10.24 |
| mt12ple200a | Ud | Clip de acero galvanizado, Fuego "PLACO", de 60x60x48 mm. (material) | 15.000 | 1.27 | 19.05 |
| mt12plp010 | m | Perfil metálico de acero galvanizado, F-530 "PLACO", fabricado mediante laminación en frío, de 3000 mm de longitud, 45x18 mm de sección y 0,6 mm de espesor, para la realización de trasdosados autoportantes y techos, según UNE-EN 14195. (material) | 4.000 | 1.52 | 6.08 |
| mt12plt010a | Ud | Tornillo autorroscante TTPC 25 "PLACO", con cabeza de trompeta, de 25 mm de longitud, para instalación de placas de yeso laminado sobre perfiles de espesor inferior a 6 mm. (material) | 50.000 | 0.01 | 0.50 |
| mt12plt010c | Ud | Tornillo autorroscante TTPC 35 "PLACO", con cabeza de trompeta, de 35 mm de longitud, para instalación de placas de yeso laminado sobre perfiles de espesor inferior a 6 mm. (material) | 25.000 | 0.02 | 0.50 |
| mt12plm020 | kg | Pasta de fraguado en polvo, Vario "PLACO", para el tratamiento de las juntas de las placas de yeso laminado. (material) | 2.000 | 2.00 | 4.00 |
| mt12plj030 | m | Cinta autoadhesiva de malla de fibra de vidrio, "PLACO", para refuerzo de juntas. (material) | 8.000 | 0.69 | 5.52 |
| mo053 | h | Oficial 1ª montador de prefabricados interiores. (mano de obra) | 0.339 | 19.11 | 6.48 |
| mo100 | h | Ayudante montador de prefabricados interiores. (mano de obra) | 0.339 | 17.53 | 5.94 |
| % | % | Costes directos complementarios | 2 % | 58.31 | 1.17 |
|  |  | Costes directos |  |  | 59.48 |
