# Aireador de triple capa de polipropileno

- Propiedad del archivo: CYPE Ingenieros S.A.
- Formato: FIEBDC-3/2016
- Programa: Generador de precios de la construcción. CYPE Ingenieros, S.A.
- Fecha: 01/06/2021
- Divisa: EUR
- Costes indirectos: 3 %
- IVA: 21 %

## I Instalaciones

### IS Evacuación de aguas

#### ISB Bajantes

**ISB035** Ud Aireador de triple capa de polipropileno, insonorizado, de 110 mm de diámetro, de color azul, con extremo abocardado y junta elástica, 3 entradas horizontales de 110 mm de diámetro y 3 entradas horizontales de 75 mm de diámetro, todas ellas con tapa, conectado a la bajante con unión a presión con junta elástica.

| Código | Ud | Descripción | Rendimiento | Precio | Importe |
|---|---|---|---|---|---|
| mt36tii020a | Ud | Aireador de triple capa de polipropileno, insonorizado, de 110 mm de diámetro, de color azul, con extremo abocardado y junta elástica, 3 entradas horizontales de 110 mm de diámetro y 3 entradas horizontales de 75 mm de diámetro, todas ellas con tapa, para eliminar la ventilación secundaría en bajantes de aguas residuales y pluviales. (material) | 1 | 93.34 | 93.340 |
| mo008 | h | Oficial 1ª fontanero. (mano de obra) | 0.1 | 19.56 | 1.956 |
| mo107 | h | Ayudante fontanero. (mano de obra) | 0.1 | 18.01 | 1.801 |
| % | % | Costes directos complementarios | 2 % | 97.097 | 1.942 |
|  |  | Costes directos |  |  | 99.039 |
