# Sumidero para ducha de obra

- Propiedad del archivo: CYPE Ingenieros S.A.
- Formato: FIEBDC-3/2016
- Programa: Generador de precios de la construcción. CYPE Ingenieros, S.A.
- Fecha: 04/12/2022
- Divisa: EUR
- Costes indirectos: 3 %
- IVA: 21 %

## I Instalaciones

### IS Evacuación de aguas

#### ISD Derivaciones individuales

**ISD009** Ud Sumidero para ducha de obra.
Sumidero sifónico extensible de PVC, serie Camaleón, modelo S-537 "JIMTEN", de salida vertical de 50 mm de diámetro y 83 mm de altura mínima, con rejilla de acero inoxidable modelo Soft, de 120x120 mm, acabado satinado, para desagüe de ducha de obra.
Incluye: Montaje, conexionado y comprobación de su correcto funcionamiento. Realización de pruebas de servicio.
Criterio de medición de proyecto: Número de unidades previstas, según documentación gráfica de Proyecto.
Criterio de medición de obra: Se medirá el número de unidades realmente ejecutadas según especificaciones de Proyecto.

| Código | Ud | Descripción | Rendimiento | Precio | Importe |
|---|---|---|---|---|---|
| mt15rej010kCm | Ud | Sumidero sifónico extensible de PVC, serie Camaleón, modelo S-537 "JIMTEN", de salida vertical de 50 mm de diámetro y 83 mm de altura mínima, con rejilla de acero inoxidable modelo Soft, de 120x120 mm, acabado satinado, para ducha de obra. (material) | 1 | 57.63 | 57.630 |
| mo008 | h | Oficial 1ª fontanero. (mano de obra) | 0.15 | 22 | 3.300 |
| mo107 | h | Ayudante fontanero. (mano de obra) | 0.075 | 20.3 | 1.523 |
| % | % | Costes directos complementarios | 2 % | 62.453 | 1.249 |
|  |  | Costes directos |  |  | 63.702 |
