# Red interior de evacuación insonorizada, para usos complementarios con dotación para: lavadero, realizada con tubo de polipropileno "ITALSAN" para la red de desagües

- Propiedad del archivo: CYPE Ingenieros S.A.
- Formato: FIEBDC-3/2016
- Programa: Generador de precios de la construcción. CYPE Ingenieros, S.A.
- Fecha: 01/06/2021
- Divisa: EUR
- Costes indirectos: 3 %
- IVA: 21 %

## I Instalaciones

### IS Evacuación de aguas

#### ISD Derivaciones individuales

**ISD024** Ud Red interior de evacuación insonorizada, para usos complementarios con dotación para: lavadero, realizada con tubo de polipropileno "ITALSAN" para la red de desagües.
Red interior de evacuación insonorizada, para usos complementarios con dotación para: lavadero, realizada con tubo de polipropileno "ITALSAN" para la red de desagües que conectan la evacuación de los aparatos con la bajante, con los diámetros necesarios para cada punto de servicio. Incluso, material auxiliar para montaje y sujeción a la obra, accesorios y piezas especiales.

| Código | Ud | Descripción | Rendimiento | Precio | Importe |
|---|---|---|---|---|---|
| mt36tii010hd | m | Tubo de triple capa de polipropileno, insonorizado, gama Triplus "ITALSAN", de 40 mm de diámetro y 1,8 mm de espesor, color azul, con extremo abocardado y junta elástica, según UNE-EN 1451-1, con un aislamiento acústico de 12 dBA para un caudal de 2 l/s, según UNE-EN 14366, suministrado en barras de 3 m de longitud, con el precio incrementado el 15% en concepto de accesorios y piezas especiales. (material) | 1.65 | 4.8 | 7.920 |
| mo008 | h | Oficial 1ª fontanero. (mano de obra) | 1.65 | 19.56 | 32.274 |
| mo107 | h | Ayudante fontanero. (mano de obra) | 0.825 | 18.01 | 14.858 |
| % | % | Costes directos complementarios | 2 % | 55.052 | 1.101 |
|  |  | Costes directos |  |  | 56.153 |

Residuos:
- colocación: mt36tii010hd; factor de residuo 0.027502

## Recursos

**mt36tii010hd** m Tubo de triple capa de polipropileno
Datos técnicos: Coste energético 22.427 MJ; Emisión de CO2 0.699 kg; Código LER 17 02 03; Masa del elemento 0.255 kg; Volumen 0.000425 m3
