# Dispositivo para microventilación

- Propiedad del archivo: CYPE Ingenieros S.A.
- Formato: FIEBDC-3/2016
- Programa: Generador de precios de la construcción. CYPE Ingenieros, S.A.
- Fecha: 21/05/2024
- Divisa: EUR
- Costes indirectos: 3 %
- IVA: 21 %

## I Instalaciones

### IV Ventilación

#### IVA Aberturas para ventilación

**IVA011** Ud Dispositivo para microventilación.
Herraje para microabertura de ventana corredera. Incluso accesorios de montaje y elementos de fijación.
Incluye: Replanteo. Montaje. Colocación y fijación del dispositivo para microventilación entre la hoja y el marco de la carpintería.
Criterio de medición de proyecto: Número de unidades previstas, según documentación gráfica de Proyecto.
Criterio de medición de obra: Se medirá el número de unidades realmente ejecutadas según especificaciones de Proyecto.

| Código | Ud | Descripción | Rendimiento | Precio | Importe |
|---|---|---|---|---|---|
| mt25pfz180a | Ud | Herraje para microabertura de ventana corredera, con accesorios de montaje y elementos de fijación. (material) | 1 | 1.58 | 1.580 |
| mo018 | h | Oficial 1ª cerrajero. (mano de obra) | 0.07 | 22.42 | 1.569 |
| mo059 | h | Ayudante cerrajero. (mano de obra) | 0.07 | 21.06 | 1.474 |
| % | % | Costes directos complementarios | 2 % | 4.623 | 0.092 |
|  |  | Costes directos |  |  | 4.715 |
