# Puerta de armario, de madera

- Propiedad del archivo: CYPE Ingenieros S.A.
- Formato: FIEBDC-3/2016
- Programa: Generador de precios de la construcción. CYPE Ingenieros, S.A.
- Fecha: 22/03/2024
- Divisa: EUR
- Costes indirectos: 3 %
- IVA: 21 %

## L Carpintería, cerrajería, vidrios y protecciones solares

### LA Armarios

#### LAH Frentes de armario, de madera

**LAH010** Ud Puerta de armario, de madera.
Puerta de armario de dos hojas de 215 cm de altura de 50x1,9 cm, de tablero aglomerado, acabado en melamina, color blanco; precerco de pino país de 70x35 mm; tapetas de MDF, con acabado en melamina color blanco de 70x4 mm; tapajuntas de MDF, con acabado en melamina color blanco de 70x10 mm en la cara exterior. Incluso herrajes de colgar, cierre y tirador sobre escudo largo de latón, color negro, acabado brillante, serie básica.
Incluye: Presentación de la puerta. Colocación de los herrajes de colgar. Colocación de la hoja. Colocación de los herrajes de cierre. Ajuste final. Realización de pruebas de servicio.
Criterio de medición de proyecto: Número de unidades previstas, según documentación gráfica de Proyecto.
Criterio de medición de obra: Se medirá el número de unidades realmente ejecutadas según especificaciones de Proyecto.

| Código | Ud | Descripción | Rendimiento | Precio | Importe |
|---|---|---|---|---|---|
| mt22aap020jd | Ud | Precerco de madera de pino, 70x35 mm, para puerta de armario de dos hojas de 215 cm de altura, con elementos de fijación. (material) | 1 | 17.11 | 17.110 |
| mt22ata015ab | m | Tapajuntas de MDF, con acabado en melamina, de color blanco, 70x10 mm. (material) | 7 | 1.36 | 9.520 |
| mt22ara015a | m | Tapeta de MDF, acabado en melamina, de color blanco, 70x4 mm. (material) | 6.4 | 0.84 | 5.376 |
| mt22pxh040aaa | Ud | Puerta de armario de tablero aglomerado, acabado en melamina, color blanco, 215x50x1,9 cm. (material) | 2 | 61.87 | 123.740 |
| mt23icx020 | Ud | Bisagra oculta de cazoleta, de acero inoxidable, para puerta de armario o altillo de espesor mayor de 15 mm. (material) | 6 | 1.32 | 7.920 |
| mt23hcl010aa | Ud | Juego de tirador y escudo largo de latón, color negro, acabado brillante, serie básica, para puerta de armario. (material) | 2 | 8.22 | 16.440 |
| mt23ppb050 | Ud | Imán de cierre para puerta de armario o altillo. (material) | 4 | 0.33 | 1.320 |
| mt23ppb031 | Ud | Tornillo de latón 21/35 mm. (material) | 36 | 0.07 | 2.520 |
| mo017 | h | Oficial 1ª carpintero. (mano de obra) | 1.12 | 22.45 | 25.144 |
| mo058 | h | Ayudante carpintero. (mano de obra) | 1.12 | 21.15 | 23.688 |
| % | % | Costes directos complementarios | 2 % | 232.778 | 4.656 |
|  |  | Costes directos |  |  | 237.434 |

Residuos:
- colocación: mt22aap020jd; factor de residuo 0.014
- colocación: mt22ata015ab Tapajuntas de MDF, con acabado en melamina, de color blanco, 70x10 mm; factor de residuo 0.0125
- colocación: mt22ara015a Tapeta de MDF, acabado en melamina, de color blanco, 70x4 mm; factor de residuo 0.0125
- colocación: mt22pxh040aaa Puerta de armario de tablero aglomerado, acabado en melamina, color blanco, 215x50x1,9 cm; factor de residuo 0.0028
- colocación: mt23ppb031 Tornillo de latón 21/35 mm; factor de residuo 0.01

## Recursos

**mt22aap020jd** Ud Precerco de madera de pino
Datos técnicos: Coste energético 551.345 MJ; Emisión de CO2 -8.325 kg; Código LER 17 02 01; Masa del elemento 6.5 kg; Volumen 0.005909 m3
Residuos:
- embalaje: re170203 Plástico. (componente de residuo); rendimiento 0.08 kg; Código LER 17 02 03; Masa del elemento 1 kg; Volumen 0.001667 m3

**mt22ata015ab** m Tapajuntas de MDF, con acabado en melamina, de color blanco, 70x10 mm
Datos técnicos: Coste energético 21.581 MJ; Emisión de CO2 0.561 kg; Código LER 17 02 01; Masa del elemento 0.42 kg; Volumen 0.000382 m3
Residuos:
- embalaje: re170203 Plástico; rendimiento 0.08 kg

**mt22ara015a** m Tapeta de MDF, acabado en melamina, de color blanco, 70x4 mm
Datos técnicos: Coste energético 13.349 MJ; Emisión de CO2 0.456 kg; Código LER 17 02 01; Masa del elemento 0.17 kg; Volumen 0.000155 m3
Residuos:
- embalaje: re170203 Plástico; rendimiento 0.08 kg

**mt22pxh040aaa** Ud Puerta de armario de tablero aglomerado, acabado en melamina, color blanco, 215x50x1,9 cm
Datos técnicos: Coste energético 982.522 MJ; Emisión de CO2 23.006 kg; Código LER 17 02 01; Masa del elemento 24.1 kg; Volumen 0.021909 m3
Residuos:
- embalaje: re150101 Envases de papel y cartón. (componente de residuo); rendimiento 0.25 kg; Código LER 15 01 01; Masa del elemento 1 kg; Volumen 0.001333 m3
- embalaje: re170203 Plástico; rendimiento 0.123 kg
- embalaje: re170604 Materiales de aislamiento distintos de los especificados en los códigos 17 06 01 y 17 06 03. (componente de residuo); rendimiento 0.013 kg; Código LER 17 06 04; Masa del elemento 1 kg; Volumen 0.001667 m3

**mt23hcl010aa** Ud Juego de tirador y escudo largo de latón, color negro, acabado brillante, serie básica, para puerta de armario
Datos técnicos: Coste energético 19.366 MJ; Emisión de CO2 1.359 kg
Residuos:
- embalaje: re150101 Envases de papel y cartón; rendimiento 0.072 kg

**mt23ppb031** Ud Tornillo de latón 21/35 mm
Datos técnicos: Coste energético 1.266 MJ; Emisión de CO2 0.086 kg; Código LER 17 04 01; Masa del elemento 0.0072 kg; Volumen 0.000005 m3
Residuos:
- embalaje: re150101 Envases de papel y cartón; rendimiento 0.001 kg
