# Puerta interior abatible, de madera

- Propiedad del archivo: CYPE Ingenieros S.A.
- Formato: FIEBDC-3/2016
- Programa: Generador de precios de la construcción. CYPE Ingenieros, S.A.
- Fecha: 22/03/2024
- Divisa: EUR
- Costes indirectos: 3 %
- IVA: 21 %

## L Carpintería, cerrajería, vidrios y protecciones solares

### LP Puertas interiores

#### LPM De madera

**LPM010** Ud Puerta interior abatible, de madera.
Puerta interior abatible, ciega, de una hoja de 203x82,5x3,5 cm, de tablero aglomerado, chapado con pino país, barnizada en taller, con plafones de forma recta; precerco de pino país de 90x35 mm; galces de MDF, con rechapado de madera, de pino país de 90x20 mm; tapajuntas de MDF, con rechapado de madera, de pino país de 70x10 mm en ambas caras. Incluso, bisagras, herrajes de colgar, de cierre y manivela sobre escudo largo de latón, color negro, acabado brillante, serie básica.
Incluye: Presentación de la puerta. Colocación de los herrajes de colgar. Colocación de la hoja. Colocación de los herrajes de cierre. Colocación de accesorios. Ajuste final. Realización de pruebas de servicio.
Criterio de medición de proyecto: Número de unidades previstas, según documentación gráfica de Proyecto.
Criterio de medición de obra: Se medirá el número de unidades realmente ejecutadas según especificaciones de Proyecto.

| Código | Ud | Descripción | Rendimiento | Precio | Importe |
|---|---|---|---|---|---|
| mt22aap011ja | Ud | Precerco de madera de pino, 90x35 mm, para puerta de una hoja, con elementos de fijación. (material) | 1 | 17.39 | 17.390 |
| mt22aga010bbg | m | Galce de MDF, con rechapado de madera, pino país, 90x20 mm, barnizado en taller. (material) | 5.1 | 3.71 | 18.921 |
| mt22pxg020abb | Ud | Puerta interior ciega, de tablero aglomerado, chapado con pino país, barnizada en taller, con plafones de forma recta, de 203x82,5x3,5 cm. Según UNE 56803. (material) | 1 | 125.37 | 125.370 |
| mt22ata010abf | m | Tapajuntas de MDF, con rechapado de madera, pino país, 70x10 mm, barnizado en taller. (material) | 10.4 | 1.61 | 16.744 |
| mt23ibl010jb | Ud | Pernio de 100x58 mm, con remate, de latón, acabado brillante, para puerta de paso interior. (material) | 3 | 0.81 | 2.430 |
| mt23ppb031 | Ud | Tornillo de latón 21/35 mm. (material) | 18 | 0.07 | 1.260 |
| mt23ppb200 | Ud | Cerradura de embutir, frente, accesorios y tornillos de atado, para puerta de paso interior, según UNE-EN 12209. (material) | 1 | 12.42 | 12.420 |
| mt23hbl010aa | Ud | Juego de manivela y escudo largo de latón, color negro, acabado brillante, serie básica, para puerta interior. (material) | 1 | 8.94 | 8.940 |
| mo017 | h | Oficial 1ª carpintero. (mano de obra) | 0.9 | 22.45 | 20.205 |
| mo058 | h | Ayudante carpintero. (mano de obra) | 0.9 | 21.15 | 19.035 |
| % | % | Costes directos complementarios | 2 % | 242.715 | 4.854 |
|  |  | Costes directos |  |  | 247.569 |

Residuos:
- colocación: mt22aap011ja Precerco de madera de pino, 90x35 mm, para puerta de una hoja, con elementos de fijación; factor de residuo 0.014
- colocación: mt22aga010bbg Galce de MDF, con rechapado de madera, pino país, 90x20 mm, barnizado en taller; factor de residuo 0.0112967
- colocación: mt22pxg020abb; factor de residuo 0.00270743
- colocación: mt22ata010abf Tapajuntas de MDF, con rechapado de madera, pino país, 70x10 mm, barnizado en taller; factor de residuo 0.0125
- colocación: mt23ppb031 Tornillo de latón 21/35 mm; factor de residuo 0.01

## Recursos

**mt22aap011ja** Ud Precerco de madera de pino, 90x35 mm, para puerta de una hoja, con elementos de fijación
Datos técnicos: Coste energético 710.242 MJ; Emisión de CO2 -10.871 kg; Código LER 17 02 01; Masa del elemento 8.4 kg; Volumen 0.007636 m3
Residuos:
- embalaje: re170203 Plástico. (componente de residuo); rendimiento 0.08 kg; Código LER 17 02 03; Masa del elemento 1 kg; Volumen 0.001667 m3

**mt22aga010bbg** m Galce de MDF, con rechapado de madera, pino país, 90x20 mm, barnizado en taller
Datos técnicos: Coste energético 26.735 MJ; Emisión de CO2 0.046 kg; Código LER 17 02 01; Masa del elemento 0.92 kg; Volumen 0.000836 m3

**mt22pxg020abb** Ud Puerta interior ciega
Datos técnicos: Coste energético 1513.500 MJ; Emisión de CO2 35.158 kg; Código LER 17 02 01; Masa del elemento 37.287 kg; Volumen 0.033897 m3
Residuos:
- embalaje: re150101 Envases de papel y cartón. (componente de residuo); rendimiento 0.253 kg; Código LER 15 01 01; Masa del elemento 1 kg; Volumen 0.001333 m3
- embalaje: re170203 Plástico; rendimiento 0.126 kg
- embalaje: re170604 Materiales de aislamiento distintos de los especificados en los códigos 17 06 01 y 17 06 03. (componente de residuo); rendimiento 0.013 kg; Código LER 17 06 04; Masa del elemento 1 kg; Volumen 0.001667 m3

**mt22ata010abf** m Tapajuntas de MDF, con rechapado de madera, pino país, 70x10 mm, barnizado en taller
Datos técnicos: Coste energético 11.624 MJ; Emisión de CO2 0.020 kg; Código LER 17 02 01; Masa del elemento 0.4 kg; Volumen 0.000364 m3

**mt23ppb031** Ud Tornillo de latón 21/35 mm
Datos técnicos: Coste energético 1.266 MJ; Emisión de CO2 0.086 kg; Código LER 17 04 01; Masa del elemento 0.0072 kg; Volumen 0.000005 m3
Residuos:
- embalaje: re150101 Envases de papel y cartón; rendimiento 0.001 kg

**mt23hbl010aa** Ud Juego de manivela y escudo largo de latón, color negro, acabado brillante, serie básica, para puerta interior
Datos técnicos: Coste energético 19.366 MJ; Emisión de CO2 1.359 kg
Residuos:
- embalaje: re150101 Envases de papel y cartón; rendimiento 0.072 kg
