# Aislamiento térmico para cerramiento de fachada tipo sándwich "in situ" de bandeja metálica

- Propiedad del archivo: CYPE INGENIEROS, S.A.
- Formato: FIEBDC-3/2002
- Divisa: EUR
- Costes indirectos: 3.00 %
- IVA: 21.00 %

**NAF070** m² Aislamiento térmico para cerramiento de fachada tipo sándwich "in situ" de bandeja metálica, formado por manta ligera de lana de vidrio, de 120 mm de espesor, resistencia térmica 2,7 m²K/W, conductividad térmica 0,044 W/(mK).
Aislamiento térmico para cerramiento de fachada tipo sándwich "in situ" de bandeja metálica, formado por manta ligera de lana de vidrio, de 120 mm de espesor, resistencia térmica 2,7 m²K/W, conductividad térmica 0,044 W/(mK).
Incluye: Corte del aislamiento. Colocación del aislamiento.
Criterio de medición de proyecto: Superficie medida según documentación gráfica de Proyecto.
Criterio de medición de obra: Se medirá la superficie realmente ejecutada según especificaciones de Proyecto.

| Código | Ud | Descripción | Rendimiento | Precio | Importe |
|---|---|---|---|---|---|
| mt16lvi010bdg | m² | Manta ligera de lana de vidrio, de 120 mm de espesor, resistencia térmica 2,7 m²K/W, conductividad térmica 0,044 W/(mK), según UNE-EN 13162. (material) | 1.050 | 4.28 | 4.49 |
| mo054 | h | Oficial 1ª montador de aislamientos. (mano de obra) | 0.101 | 18.13 | 1.83 |
| mo101 | h | Ayudante montador de aislamientos. (mano de obra) | 0.101 | 16.43 | 1.66 |
| % | % | Costes directos complementarios | 2 % | 7.98 | 0.16 |
|  |  | Costes directos |  |  | 8.14 |
