# Aislamiento térmico de la junta interior entre la carpintería exterior y el paramento

- Propiedad del archivo: CYPE INGENIEROS, S.A.
- Formato: FIEBDC-3/2002
- Divisa: EUR
- Costes indirectos: 3.00 %
- IVA: 21.00 %

**NAJ030** m Aislamiento térmico de la junta interior entre la carpintería exterior y el paramento, de 4 mm de espesor, con cinta de sellado autoexpansiva y autoadhesiva de espuma de poliuretano, de 54 mm de anchura y 20 mm de expansión máxima, de elevadas prestaciones térmicas y acústicas.
Aislamiento térmico de la junta interior entre la carpintería exterior y el paramento, de 4 mm de espesor, con cinta de sellado autoexpansiva y autoadhesiva de espuma de poliuretano, de 54 mm de anchura y 20 mm de expansión máxima, de elevadas prestaciones térmicas y acústicas.
Incluye: Limpieza y preparación de la superficie. Corte de la cinta de sellado. Colocación de la cinta de sellado.
Criterio de medición de proyecto: Longitud medida según documentación gráfica de Proyecto.
Criterio de medición de obra: Se medirá la longitud realmente ejecutada según especificaciones de Proyecto.

| Código | Ud | Descripción | Rendimiento | Precio | Importe |
|---|---|---|---|---|---|
| mt15sro030a | m | Cinta de sellado autoexpansiva y autoadhesiva de espuma de poliuretano, de 54 mm de anchura y 20 mm de expansión máxima, de elevadas prestaciones térmicas y acústicas, impermeable al agua de lluvia, rango de temperatura de trabajo de -30 a 90°C, para aplicar en interiores y exteriores, para un espesor de junta de 1 a 10 mm, suministrada en rollos de 30 m de longitud. (material) | 1.100 | 7.46 | 8.21 |
| mo101 | h | Ayudante montador de aislamientos. (mano de obra) | 0.060 | 17.53 | 1.05 |
| % | % | Costes directos complementarios | 2 % | 9.26 | 0.19 |
|  |  | Costes directos |  |  | 9.45 |
