# Aislamiento térmico por el exterior de cubiertas inclinadas de tejas

- Propiedad del archivo: CYPE INGENIEROS, S.A.
- Formato: FIEBDC-3/2002
- Divisa: EUR
- Costes indirectos: 3.00 %
- IVA: 21.00 %

**NAQ011** m² Aislamiento térmico por el exterior de cubiertas inclinadas de tejas, formado por placa de poliestireno extruido EZ 80 "GRAZIMAC", de 1250x555 mm, de superficie lisa y mecanizado lateral a media madera, de 80 mm de espesor, 300 kPa de resistencia a compresión, densidad 32 kg/m³, conductividad térmica 0,036 W/(mK), con perfiles perforados de acero galvanizado, con una separación entre perfiles de 370 mm, fijado mecánicamente sobre superficie soporte existente.
Aislamiento térmico por el exterior de cubiertas inclinadas de tejas, formado por placa de poliestireno extruido EZ 80 "GRAZIMAC", de 1250x555 mm, de superficie lisa y mecanizado lateral a media madera, de 80 mm de espesor, 300 kPa de resistencia a compresión, densidad 32 kg/m³, conductividad térmica 0,036 W/(mK), con perfiles perforados de acero galvanizado, con una separación entre perfiles de 370 mm, fijado mecánicamente sobre superficie soporte existente.
Incluye: Limpieza del soporte. Taladro y anclaje del aislamiento.
Criterio de medición de proyecto: Superficie medida según documentación gráfica de Proyecto.
Criterio de medición de obra: Se medirá la superficie realmente ejecutada según especificaciones de Proyecto.

| Código | Ud | Descripción | Rendimiento | Precio | Importe |
|---|---|---|---|---|---|
| mt16peg010v | m² | Placa de poliestireno extruido EZ 80 "GRAZIMAC", de 1250x555 mm, de superficie lisa y mecanizado lateral a media madera, de 80 mm de espesor, 300 kPa de resistencia a compresión, densidad 32 kg/m³, conductividad térmica 0,036 W/(mK), con perfiles perforados de acero galvanizado, con una separación entre perfiles de 370 mm. (material) | 1.050 | 16.97 | 17.82 |
| mt16aaa020ig | Ud | Fijación mecánica para paneles aislantes de poliestireno extruido, colocados directamente sobre la superficie soporte. (material) | 2.500 | 0.19 | 0.48 |
| mo054 | h | Oficial 1ª montador de aislamientos. (mano de obra) | 0.076 | 18.13 | 1.38 |
| mo101 | h | Ayudante montador de aislamientos. (mano de obra) | 0.076 | 16.43 | 1.25 |
| % | % | Costes directos complementarios | 2 % | 20.93 | 0.42 |
|  |  | Costes directos |  |  | 21.35 |
