# Aislamiento acústico a ruido aéreo y de impacto de suelos flotantes

- Propiedad del archivo: CYPE INGENIEROS, S.A.
- Formato: FIEBDC-3/2002
- Divisa: EUR
- Costes indirectos: 3.00 %
- IVA: 21.00 %

**NBL041** m² Aislamiento acústico a ruido aéreo y de impacto de suelos flotantes, realizado con paneles rígidos de poliestireno expandido elastificado, Grafipol TR-0 Impact "VALERO", según UNE-EN 13163, de superficie lisa y mecanizado lateral recto, de 30 mm de espesor, resistencia térmica 0,91 m²K/W, conductividad térmica 0,033 W/(mK), dispuesto a testa; cubierto con film de polietileno de 0,2 mm de espesor y 184 g/m² de masa superficial y desolidarización perimetral realizada con el mismo material aislante y banda de polietileno de 5 mm de espesor y 20 cm de anchura, densidad 20 kg/m³; preparado para recibir una base de pavimento de mortero u hormigón. Incluso cinta autoadhesiva para sellado de juntas.
Aislamiento acústico a ruido aéreo y de impacto de suelos flotantes, realizado con paneles rígidos de poliestireno expandido elastificado, Grafipol TR-0 Impact "VALERO", según UNE-EN 13163, de superficie lisa y mecanizado lateral recto, de 30 mm de espesor, resistencia térmica 0,91 m²K/W, conductividad térmica 0,033 W/(mK), dispuesto a testa; cubierto con film de polietileno de 0,2 mm de espesor y 184 g/m² de masa superficial y desolidarización perimetral realizada con el mismo material aislante y banda de polietileno de 5 mm de espesor y 20 cm de anchura, densidad 20 kg/m³; preparado para recibir una base de pavimento de mortero u hormigón. Incluso cinta autoadhesiva para sellado de juntas.
Incluye: Limpieza y preparación de la superficie soporte. Corte del aislamiento. Colocación del zócalo perimetral. Colocación del aislamiento sobre el forjado. Colocación del film de polietileno. Colocación de la banda perimetral. Sellado de juntas del film de polietileno.
Criterio de medición de proyecto: Superficie medida según documentación gráfica de Proyecto.
Criterio de medición de obra: Se medirá la superficie realmente ejecutada según especificaciones de Proyecto.

| Código | Ud | Descripción | Rendimiento | Precio | Importe |
|---|---|---|---|---|---|
| mt16pel060nid | m² | Panel rígido de poliestireno expandido elastificado, Grafipol TR-0 Impact "VALERO", según UNE-EN 13163, de superficie lisa y mecanizado lateral recto, de 30 mm de espesor, resistencia térmica 0,91 m²K/W, conductividad térmica 0,033 W/(mK), Euroclase E de reacción al fuego, con código de designación EPS-EN 13163-T3-L3-W2-S5-P10-BS50-DS(N)2-SD15; proporcionando una reducción del nivel global de presión de ruido de impactos de 36,07 dB. (material) | 1.100 | 4.18 | 4.60 |
| mt16png010d | m² | Film de polietileno de 0,2 mm de espesor y 184 g/m² de masa superficial. (material) | 1.100 | 0.41 | 0.45 |
| mt16pnc030a | m | Banda de polietileno de 5 mm de espesor y 20 cm de anchura, densidad 20 kg/m³, complemento para evitar puentes acústicos en encuentros verticales. (material) | 1.050 | 0.29 | 0.30 |
| mt16aaa030 | m | Cinta autoadhesiva para sellado de juntas. (material) | 0.400 | 0.30 | 0.12 |
| mo054 | h | Oficial 1ª montador de aislamientos. (mano de obra) | 0.080 | 19.11 | 1.53 |
| mo101 | h | Ayudante montador de aislamientos. (mano de obra) | 0.080 | 17.53 | 1.40 |
| % | % | Costes directos complementarios | 2 % | 8.40 | 0.17 |
|  |  | Costes directos |  |  | 8.57 |
