# Aislamiento acústico a ruido aéreo, en partición interior de hoja de fábrica, con paneles de poliestireno expandido

- Propiedad del archivo: CYPE Ingenieros S.A.
- Formato: FIEBDC-3/2016
- Programa: Generador de precios de la construcción. CYPE Ingenieros, S.A.
- Fecha: 09/03/2023
- Divisa: EUR
- Costes indirectos: 3 %
- IVA: 21 %

## N Aislamientos e impermeabilizaciones

### NB Aislamientos acústicos

#### NBP Particiones

**NBP011** m² Aislamiento acústico a ruido aéreo, en partición interior de hoja de fábrica, con paneles de poliestireno expandido.
Aislamiento acústico, a ruido aéreo, en partición interior de hoja de fábrica, realizado con panel rígido de poliestireno expandido elastificado, Grafipol TR-5 "VALERO", con una lámina pesada en su interior de EPDM de 5 kg/m², según UNE-EN 13163, de superficie lisa y mecanizado lateral a media madera, de 42 mm de espesor, resistencia térmica 1,25 m²K/W, conductividad térmica 0,033 W/(mK), colocado a tope y con pelladas de adhesivo cementoso.
Incluye: Corte del aislamiento. Aplicación del adhesivo. Colocación del aislamiento. Resolución de puntos singulares.
Criterio de medición de proyecto: Superficie medida según documentación gráfica de Proyecto.
Criterio de medición de obra: Se medirá la superficie realmente ejecutada según especificaciones de Proyecto.

| Código | Ud | Descripción | Rendimiento | Precio | Importe |
|---|---|---|---|---|---|
| mt16pel060Jph | m² | Panel rígido de poliestireno expandido elastificado, Grafipol TR-5 "VALERO", con una lámina pesada en su interior de EPDM de 5 kg/m², según UNE-EN 13163, de superficie lisa y mecanizado lateral a media madera, de 42 mm de espesor, resistencia térmica 1,25 m²K/W, conductividad térmica 0,033 W/(mK), Euroclase E de reacción al fuego según UNE-EN 13501-1, con código de designación EPS-EN 13163-T3-L3-W2-S5-P10-BS50-DS(N)2; proporcionando una mejora del índice global de reducción acústica ponderado A de 58 dBA. (material) | 1.05 | 22 | 23.100 |
| mt16aaa040b | kg | Adhesivo cementoso para fijación de paneles aislantes, en paramentos verticales. (material) | 1 | 0.45 | 0.450 |
| mo054 | h | Oficial 1ª montador de aislamientos. (mano de obra) | 0.1 | 22 | 2.200 |
| mo101 | h | Ayudante montador de aislamientos. (mano de obra) | 0.05 | 20.34 | 1.017 |
| % | % | Costes directos complementarios | 2 % | 26.767 | 0.535 |
|  |  | Costes directos |  |  | 27.302 |

Residuos:
- colocación: mt16pel060Jph; factor de residuo 0.024
- colocación: mt16aaa040b Adhesivo cementoso para fijación de paneles aislantes, en paramentos verticales; factor de residuo 0.07

## Recursos

**mt16pel060Jph** m² Panel rígido de poliestireno expandido elastificado
Datos técnicos: Coste energético 61.178 MJ; Emisión de CO2 2.142 kg; Código LER 17 06 04; Masa del elemento 0.63 kg; Volumen 0.00105 m3
Residuos:
- embalaje: re170203 Plástico. (componente de residuo); rendimiento 0.034 kg; Código LER 17 02 03; Masa del elemento 1 kg; Volumen 0.001667 m3

**mt16aaa040b** kg Adhesivo cementoso para fijación de paneles aislantes, en paramentos verticales
Datos técnicos: Coste energético 3.871 MJ; Emisión de CO2 0.344 kg; Código LER 17 09 04; Masa del elemento 1 kg; Volumen 0.000667 m3
Residuos:
- embalaje: re170203 Plástico; rendimiento 0.003 kg
