# Aislamiento acústico

- Propiedad del archivo: CYPE INGENIEROS, S.A.
- Formato: FIEBDC-3/2002
- Divisa: EUR
- Costes indirectos: 3.00 %
- IVA: 21.00 %

**NBP011** m² Aislamiento acústico, a ruido aéreo, en partición interior de hoja de fábrica, realizado con panel rígido de poliestireno expandido elastificado, Grafipol TR-0 "VALERO", según UNE-EN 13163, de superficie lisa y mecanizado lateral a media madera, de 50 mm de espesor, resistencia térmica 1,52 m²K/W, conductividad térmica 0,033 W/(mK), colocado a tope y fijado mecánicamente. Incluso cinta viscoelástica autoadhesiva para sellado de juntas.
Aislamiento acústico, a ruido aéreo, en partición interior de hoja de fábrica, realizado con panel rígido de poliestireno expandido elastificado, Grafipol TR-0 "VALERO", según UNE-EN 13163, de superficie lisa y mecanizado lateral a media madera, de 50 mm de espesor, resistencia térmica 1,52 m²K/W, conductividad térmica 0,033 W/(mK), colocado a tope y fijado mecánicamente. Incluso cinta viscoelástica autoadhesiva para sellado de juntas.
Incluye: Corte del aislamiento. Colocación del aislamiento. Fijación del aislamiento. Resolución de puntos singulares. Sellado de juntas y uniones.
Criterio de medición de proyecto: Superficie medida según documentación gráfica de Proyecto.
Criterio de medición de obra: Se medirá la superficie realmente ejecutada según especificaciones de Proyecto.

| Código | Ud | Descripción | Rendimiento | Precio | Importe |
|---|---|---|---|---|---|
| mt16pel060jpq | m² | Panel rígido de poliestireno expandido elastificado, Grafipol TR-0 "VALERO", según UNE-EN 13163, de superficie lisa y mecanizado lateral a media madera, de 50 mm de espesor, resistencia térmica 1,52 m²K/W, conductividad térmica 0,033 W/(mK), Euroclase E de reacción al fuego, con código de designación EPS-EN 13163-T3-L3-W2-S5-P10-BS50-DS(N)2; proporcionando una mejora del índice global de reducción acústica ponderado A de 55 dBA. (material) | 1.050 | 6.52 | 6.85 |
| mt16aaa025a | Ud | Taco de expansión y clavo de polipropileno, de 60 mm, con aro de estanqueidad, para fijación de placas aislantes. (material) | 2.500 | 0.07 | 0.18 |
| mt16pnc010a | m | Cinta viscoelástica autoadhesiva con autoprotección de aluminio, de 50 mm de anchura y de 1,5 mm de espesor, para sellado de juntas. (material) | 0.440 | 0.80 | 0.35 |
| mo054 | h | Oficial 1ª montador de aislamientos. (mano de obra) | 0.120 | 19.11 | 2.29 |
| mo101 | h | Ayudante montador de aislamientos. (mano de obra) | 0.060 | 17.53 | 1.05 |
| % | % | Costes directos complementarios | 2 % | 10.72 | 0.21 |
|  |  | Costes directos |  |  | 10.93 |
