# Drenaje bajo losa de cimentación, con láminas nodulares

- Propiedad del archivo: CYPE Ingenieros S.A.
- Formato: FIEBDC-3/2016
- Programa: Generador de precios de la construcción. CYPE Ingenieros, S.A.
- Fecha: 14/03/2022
- Divisa: EUR
- Costes indirectos: 3 %
- IVA: 21 %

## N Aislamientos e impermeabilizaciones

### ND Drenajes

#### NDC Cimentaciones

**NDC010** m² Drenaje bajo losa de cimentación, con láminas nodulares.
Drenaje bajo losa de cimentación, con lámina drenante y filtrante de estructura nodular de polietileno de alta densidad (PEAD/HDPE), Fondaline 500 "ONDULINE", con nódulos de 8 mm de altura, resistencia a la compresión 150 kN/m² según UNE-EN ISO 604, capacidad de drenaje 5 l/(s·m) y masa nominal 0,5 kg/m², colocada con solapes en la base de la losa de cimentación, sobre el terreno; preparada para recibir directamente el hormigón de la losa de cimentación.
Incluye: Limpieza y preparación de la superficie. Colocación de la lámina drenante. Resolución de puntos singulares.
Criterio de medición de proyecto: Superficie medida según documentación gráfica de Proyecto.
Criterio de medición de obra: Se medirá la superficie realmente ejecutada según especificaciones de Proyecto, incluyendo las entregas y los solapes.

| Código | Ud | Descripción | Rendimiento | Precio | Importe |
|---|---|---|---|---|---|
| mt14gdo010c | m² | Lámina drenante y filtrante de estructura nodular de polietileno de alta densidad (PEAD/HDPE), Fondaline 500 "ONDULINE", con nódulos de 8 mm de altura, resistencia a la compresión 150 kN/m² según UNE-EN ISO 604, capacidad de drenaje 5 l/(s·m) y masa nominal 0,5 kg/m². (material) | 1.1 | 1.95 | 2.145 |
| mo029 | h | Oficial 1ª aplicador de láminas impermeabilizantes. (mano de obra) | 0.05 | 19.93 | 0.997 |
| mo067 | h | Ayudante aplicador de láminas impermeabilizantes. (mano de obra) | 0.05 | 18.92 | 0.946 |
| % | % | Costes directos complementarios | 2 % | 4.088 | 0.082 |
|  |  | Costes directos |  |  | 4.170 |

Residuos:
- colocación: mt14gdo010c; factor de residuo 0.07

## Recursos

**mt14gdo010c** m² Lámina drenante y filtrante de estructura nodular de polietileno de alta densidad (PEAD/HDPE)
Datos técnicos: Coste energético 45.078 MJ; Emisión de CO2 2.178 kg; Código LER 17 02 03; Masa del elemento 0.5 kg; Volumen 0.000833 m3
Residuos:
- embalaje: re170203 Plástico. (componente de residuo); rendimiento 0.05 kg; Código LER 17 02 03; Masa del elemento 1 kg; Volumen 0.001667 m3
