# Impermeabilización líquida de balcones y terrazas. Sistema Mapelastic Smart "MAPEI SPAIN"

- Propiedad del archivo: CYPE Ingenieros S.A.
- Formato: FIEBDC-3/2016
- Programa: Generador de precios de la construcción. CYPE Ingenieros, S.A.
- Fecha: 06/06/2025
- Divisa: EUR
- Costes indirectos: 3 %
- IVA: 21 %

## N Aislamientos e impermeabilizaciones

### NL Impermeabilizaciones líquidas

#### NLG Cubiertas, galerías y balcones

**NLG195** m² Impermeabilización líquida de balcones y terrazas. Sistema Mapelastic Smart "MAPEI SPAIN".
Impermeabilización líquida de balcones y terrazas. Sistema Mapelastic Smart "MAPEI SPAIN" formado por dos capas de mortero cementoso impermeabilizante flexible bicomponente Mapelastic Smart "MAPEI SPAIN", color gris, con un rendimiento de 3,2 kg/m², malla de fibra de vidrio antiálcalis, Mapenet 150 "MAPEI SPAIN", de 4x5 mm de luz de malla, de 150 g/m² de masa superficial, color azul; y banda de refuerzo Mapeband "MAPEI SPAIN" de 120 mm de anchura, en puntos singulares, (1,1 m/m²).
Incluye: Limpieza de la superficie soporte. Armado de la superficie. Resolución de los puntos singulares. Aplicación del impermeabilizante.
Criterio de medición de proyecto: Superficie medida en proyección horizontal, según documentación gráfica de Proyecto, desde las caras interiores de los antepechos o petos perimetrales que la limitan.
Criterio de medición de obra: Se medirá, en proyección horizontal, la superficie realmente ejecutada según especificaciones de Proyecto, desde las caras interiores de los antepechos o petos perimetrales que la limitan.

| Código | Ud | Descripción | Rendimiento | Precio | Importe |
|---|---|---|---|---|---|
| mt28mam095b | kg | Mortero cementoso impermeabilizante flexible bicomponente Mapelastic Smart "MAPEI SPAIN", color gris, compuesto de cemento, áridos seleccionados, aditivos especiales y polímeros sintéticos en dispersión acuosa, con resistencia a los rayos UV, a los sulfatos, a los cloruros, al dióxido de carbono y a las sales de deshielo, como protección frente a la humedad por capilaridad e infiltraciones de agua de lluvia. (material) | 3.2 | 4.67 | 14.944 |
| mt15map040a | m | Malla de fibra de vidrio antiálcalis, Mapenet 150 "MAPEI SPAIN", de 4x5 mm de luz de malla, de 150 g/m² de masa superficial, color azul, de 1x50 m, para armar morteros. (material) | 1.1 | 3.11 | 3.421 |
| mt15map050a | m | Banda de refuerzo Mapeband "MAPEI SPAIN" de 120 mm de anchura, compuesta por una película de polietileno laminado sobre una banda de fieltro. (material) | 1.1 | 5.94 | 6.534 |
| mo032 | h | Oficial 1ª aplicador de productos impermeabilizantes. (mano de obra) | 0.25 | 23.1 | 5.775 |
| mo070 | h | Ayudante aplicador de productos impermeabilizantes. (mano de obra) | 0.25 | 21.94 | 5.485 |
| % | % | Costes directos complementarios | 2 % | 36.159 | 0.723 |
|  |  | Costes directos |  |  | 36.882 |

Residuos:
- colocación: mt28mam095b; factor de residuo 0.0066
- colocación: mt15map040a; factor de residuo 0.0547533

## Recursos

**mt28mam095b** kg Mortero cementoso impermeabilizante flexible bicomponente Mapelastic Smart "MAPEI SPAIN"
Datos técnicos: Coste energético 3.898 MJ; Emisión de CO2 0.362 kg; Código LER 17 01 01; Masa del elemento 1 kg; Volumen 0.000667 m3
Residuos:
- embalaje: re150101 Envases de papel y cartón. (componente de residuo); rendimiento 0.014 kg; Código LER 15 01 01; Masa del elemento 1 kg; Volumen 0.001333 m3

**mt15map040a** m Malla de fibra de vidrio antiálcalis
Datos técnicos: Coste energético 10.595 MJ; Emisión de CO2 0.520 kg; Código LER 17 02 03; Masa del elemento 0.15 kg; Volumen 0.00025 m3
Residuos:
- embalaje: re170203 Plástico. (componente de residuo); rendimiento 0.001 kg; Código LER 17 02 03; Masa del elemento 1 kg; Volumen 0.001667 m3
