# Aislamiento térmico reflexivo de suelos flotantes

- Propiedad del archivo: CYPE Ingenieros S.A.
- Formato: FIEBDC-3/2016
- Programa: Generador de precios de la construcción. CYPE Ingenieros, S.A.
- Fecha: 18/01/2022
- Divisa: EUR
- Costes indirectos: 3 %
- IVA: 21 %

## N Aislamientos e impermeabilizaciones

### NR Aislamientos térmicos reflexivos

#### NRL Suelos flotantes

**NRL010** m² Aislamiento térmico reflexivo de suelos flotantes.
Aislamiento térmico reflexivo de suelos flotantes, formado por complejo multicapa Termomasa "WÜRTH", de 33 mm de espesor total, con una emisividad de 0,12, una resistencia térmica intrínseca (sin cámara de aire) de 0,36 m²K/W y una conductividad térmica de 0,036 W/(mK), simplemente apoyado. Incluso cinta autoadhesiva "WÜRTH" para sellado de juntas.
Incluye: Limpieza y preparación de la superficie soporte. Replanteo y corte del aislamiento. Colocación del aislamiento. Sellado de juntas.
Criterio de medición de proyecto: Superficie medida según documentación gráfica de Proyecto.
Criterio de medición de obra: Se medirá la superficie realmente ejecutada según especificaciones de Proyecto.

| Código | Ud | Descripción | Rendimiento | Precio | Importe |
|---|---|---|---|---|---|
| mt16arw010oju | m² | Complejo multicapa Termomasa "WÜRTH", compuesto de panel rígido de poliestireno extruido de 30 mm de espesor, revestido por una de sus caras con Termoplus, de 33 mm de espesor total, con una emisividad de 0,12, una resistencia térmica intrínseca (sin cámara de aire) de 0,36 m²K/W y una conductividad térmica de 0,036 W/(mK), suministrado en paneles de 1,20x1,25 m. (material) | 1.1 | 16.1 | 17.710 |
| mt16arw100m | m | Cinta autoadhesiva "WÜRTH", de aluminio, con adhesivo acrílico, de 0,03 mm de espesor y 50 mm de anchura, para sellado de juntas. (material) | 0.45 | 0.35 | 0.158 |
| mo054 | h | Oficial 1ª montador de aislamientos. (mano de obra) | 0.1 | 20.48 | 2.048 |
| mo101 | h | Ayudante montador de aislamientos. (mano de obra) | 0.05 | 18.92 | 0.946 |
| % | % | Costes directos complementarios | 2 % | 20.862 | 0.417 |
|  |  | Costes directos |  |  | 21.279 |

Residuos:
- colocación: mt16arw010oju; factor de residuo 0.024
- colocación: mt16arw100m; factor de residuo 0.048

## Recursos

**mt16arw010oju** m² Complejo multicapa Termomasa "WÜRTH"
Datos técnicos: Coste energético 81.762 MJ; Emisión de CO2 2.628 kg; Código LER 17 06 04; Masa del elemento 0.9 kg; Volumen 0.0015 m3
Residuos:
- embalaje: re170203 Plástico. (componente de residuo); rendimiento 0.034 kg; Código LER 17 02 03; Masa del elemento 1 kg; Volumen 0.001667 m3

**mt16arw100m** m Cinta autoadhesiva "WÜRTH"
Datos técnicos: Coste energético 10.095 MJ; Emisión de CO2 0.274 kg; Código LER 17 04 02; Masa del elemento 0.023 kg; Volumen 0.000015 m3
Residuos:
- embalaje: re170203 Plástico; rendimiento 0.005 kg
