# Tablero cerámico, para formación de faldón en cubierta inclinada

- Propiedad del archivo: CYPE Ingenieros S.A.
- Formato: FIEBDC-3/2016
- Programa: Generador de precios de la construcción. CYPE Ingenieros, S.A.
- Fecha: 22/11/2021
- Divisa: EUR
- Costes indirectos: 3 %
- IVA: 21 %

## Q Cubiertas

### QU Componentes de cubiertas inclinadas

#### QUG Formación de pendientes y faldones

**QUG110** m² Tablero cerámico, para formación de faldón en cubierta inclinada.
Tablero de piezas cerámicas machihembradas, para revestir, de 120x30x4 cm, con las testas rectas, con una capa de regularización de mortero de cemento, industrial, M-5, de 3 cm de espesor y acabado fratasado y relleno de las juntas entre las piezas de dos tramos contiguos con el mismo mortero, apoyado sobre soporte discontinuo de hormigón o mortero; para formación de faldón en cubierta inclinada.
Incluye: Replanteo. Corte de las piezas. Colocación de las piezas cerámicas que forman el tablero. Vertido, extendido y regleado de la capa de mortero de regularización.
Criterio de medición de proyecto: Superficie del faldón medida en verdadera magnitud, según documentación gráfica de Proyecto.
Criterio de medición de obra: Se medirá, en verdadera magnitud, la superficie realmente ejecutada según especificaciones de Proyecto.

| Código | Ud | Descripción | Rendimiento | Precio | Importe |
|---|---|---|---|---|---|
| mt04lvg020g | Ud | Tablero cerámico hueco machihembrado, para revestir, 120x30x4 cm, con las testas rectas, según UNE 67041. (material) | 2.778 | 1.35 | 3.750 |
| mt08aaa010a | m³ | Agua. (material) | 0.016 | 1.5 | 0.024 |
| mt09mif010ca | t | Mortero industrial para albañilería, de cemento, color gris, categoría M-5 (resistencia a compresión 5 N/mm²), suministrado en sacos, según UNE-EN 998-2. (material) | 0.058 | 33.86 | 1.964 |
| mo020 | h | Oficial 1ª construcción. (mano de obra) | 0.45 | 19.03 | 8.564 |
| mo077 | h | Ayudante construcción. (mano de obra) | 0.35 | 18.05 | 6.318 |
| % | % | Costes directos complementarios | 2 % | 20.620 | 0.412 |
|  |  | Costes directos |  |  | 21.032 |

Residuos:
- colocación: mt04lvg020g Tablero cerámico hueco machihembrado, para revestir, 120x30x4 cm, con las testas rectas, según UNE 67041; factor de residuo 0.056
- colocación: mt09mif010ca; factor de residuo 0.042

## Recursos

**mt04lvg020g** Ud Tablero cerámico hueco machihembrado, para revestir, 120x30x4 cm, con las testas rectas, según UNE 67041
Datos técnicos: Coste energético 43.446 MJ; Emisión de CO2 1.954 kg; Código LER 17 01 03; Masa del elemento 10 kg; Volumen 0.008 m3
Residuos:
- embalaje: re170201 Madera. (componente de residuo); rendimiento 0.087 kg; Código LER 17 02 01; Masa del elemento 1 kg; Volumen 0.000909 m3
- embalaje: re170203 Plástico. (componente de residuo); rendimiento 0.004 kg; Código LER 17 02 03; Masa del elemento 1 kg; Volumen 0.001667 m3

**mt08aaa010a** m³ Agua
Datos técnicos: Coste energético 60.000 MJ; Emisión de CO2 30.000 kg

**mt09mif010ca** t Mortero industrial para albañilería
Datos técnicos: Coste energético 2298.579 MJ; Emisión de CO2 173.938 kg; Código LER 17 01 01; Masa del elemento 1000 kg; Volumen 0.666667 m3
Residuos:
- embalaje: re150101 Envases de papel y cartón. (componente de residuo); rendimiento 8.571 kg; Código LER 15 01 01; Masa del elemento 1 kg; Volumen 0.001333 m3
- embalaje: re170201 Madera; rendimiento 2.313 kg
- embalaje: re170203 Plástico; rendimiento 0.241 kg
