# Punto singular para cubierta inclinada metálica

- Propiedad del archivo: CYPE Ingenieros S.A.
- Formato: FIEBDC-3/2016
- Programa: Generador de precios de la construcción. CYPE Ingenieros, S.A.
- Fecha: 06/06/2025
- Divisa: EUR
- Costes indirectos: 3 %
- IVA: 21 %

## Q Cubiertas

### QU Componentes de cubiertas inclinadas y curvas

#### QUM De chapas de acero y paneles sándwich

**QUM011** m Punto singular para cubierta inclinada metálica.
Canalón interior para cubierta inclinada con una pendiente mayor del 10%, con chapa plegada de acero galvanizado, de 1,0 mm de espesor, 80 cm de desarrollo y 4 pliegues. Incluso accesorios de fijación de las piezas a las placas y masilla de base neutra monocomponente, para sellado de juntas.
Incluye: Replanteo y colocación del remate. Fijación mecánica.
Criterio de medición de proyecto: Longitud medida según documentación gráfica de Proyecto, incrementada en 5 cm a cada lado.
Criterio de medición de obra: Se medirá la longitud realmente ejecutada según especificaciones de Proyecto, incluyendo las entregas en los apoyos.

| Código | Ud | Descripción | Rendimiento | Precio | Importe |
|---|---|---|---|---|---|
| mt12www030ccE | m | Chapa plegada de acero galvanizado, de 1 mm de espesor, 80 cm de desarrollo y 4 pliegues, para canalón interior. (material) | 1.07 | 12.22 | 13.075 |
| mt13ccg030d | Ud | Tornillo autorroscante de 6,5x130 mm de acero galvanizado, con arandela. (material) | 8 | 0.35 | 2.800 |
| mt21vva011 | l | Masilla de base neutra monocomponente, para sellado de juntas; para aplicar con pistola. (material) | 0.025 | 14.13 | 0.353 |
| mo051 | h | Oficial 1ª montador de cerramientos industriales. (mano de obra) | 0.35 | 23.74 | 8.309 |
| mo098 | h | Ayudante montador de cerramientos industriales. (mano de obra) | 0.175 | 21.94 | 3.840 |
| % | % | Costes directos complementarios | 2 % | 28.377 | 0.568 |
|  |  | Costes directos |  |  | 28.945 |

Residuos:
- colocación: mt12www030ccE Chapa plegada de acero galvanizado, de 1 mm de espesor, 80 cm de desarrollo y 4 pliegues, para canalón interior; factor de residuo 0.0053
- colocación: mt13ccg030d Tornillo autorroscante de 6,5x130 mm de acero galvanizado, con arandela; factor de residuo 0.0041129

## Recursos

**mt12www030ccE** m Chapa plegada de acero galvanizado, de 1 mm de espesor, 80 cm de desarrollo y 4 pliegues, para canalón interior
Datos técnicos: Coste energético 157.399 MJ; Emisión de CO2 16.013 kg; Código LER 17 04 05; Masa del elemento 6.24 kg; Volumen 0.002971 m3
Residuos:
- embalaje: re170203 Plástico. (componente de residuo); rendimiento 0.008 kg; Código LER 17 02 03; Masa del elemento 1 kg; Volumen 0.001667 m3

**mt13ccg030d** Ud Tornillo autorroscante de 6,5x130 mm de acero galvanizado, con arandela
Datos técnicos: Coste energético 0.642 MJ; Emisión de CO2 0.065 kg; Código LER 17 04 05; Masa del elemento 0.0248 kg; Volumen 0.000012 m3
Residuos:
- embalaje: re150101 Envases de papel y cartón. (componente de residuo); rendimiento 0.001 kg; Código LER 15 01 01; Masa del elemento 1 kg; Volumen 0.001333 m3
