# Tablero cerámico, para formación de faldón en cubierta inclinada

- Propiedad del archivo: CYPE Ingenieros S.A.
- Formato: FIEBDC-3/2016
- Programa: Generador de precios de la construcción. CYPE Ingenieros, S.A.
- Fecha: 18/01/2022
- Divisa: EUR
- Costes indirectos: 3 %
- IVA: 21 %

## Q Cubiertas

### QU Componentes de cubiertas inclinadas

#### QUN Paneles y tableros para faldones

**QUN010** m² Tablero cerámico, para formación de faldón en cubierta inclinada.
Tablero de piezas cerámicas machihembradas "CERÁMICA MIRAMAR", para revestir, de 100x25x4 cm, con una capa de regularización de mortero de cemento, industrial, M-5, de 3 cm de espesor y acabado fratasado y relleno de las juntas entre las piezas de dos tramos contiguos con el mismo mortero, apoyado sobre soporte discontinuo de fábrica; para formación de faldón en cubierta inclinada.
Incluye: Replanteo. Corte de las piezas. Colocación de las piezas cerámicas que forman el tablero. Vertido, extendido y regleado de la capa de mortero de regularización.
Criterio de medición de proyecto: Superficie del faldón medida en verdadera magnitud, según documentación gráfica de Proyecto.
Criterio de medición de obra: Se medirá, en verdadera magnitud, la superficie realmente ejecutada según especificaciones de Proyecto.

| Código | Ud | Descripción | Rendimiento | Precio | Importe |
|---|---|---|---|---|---|
| mt04lcm050f | Ud | Tablero cerámico hueco machihembrado "CERÁMICA MIRAMAR", para revestir, 100x25x4 cm. Según según UNE 67041. (material) | 4 | 0.44 | 1.760 |
| mt08aaa010a | m³ | Agua. (material) | 0.016 | 1.5 | 0.024 |
| mt09mif010ca | t | Mortero industrial para albañilería, de cemento, color gris, categoría M-5 (resistencia a compresión 5 N/mm²), suministrado en sacos, según UNE-EN 998-2. (material) | 0.058 | 33.86 | 1.964 |
| mo020 | h | Oficial 1ª construcción. (mano de obra) | 0.45 | 19.93 | 8.969 |
| mo077 | h | Ayudante construcción. (mano de obra) | 0.35 | 18.92 | 6.622 |
| % | % | Costes directos complementarios | 2 % | 19.339 | 0.387 |
|  |  | Costes directos |  |  | 19.726 |

Residuos:
- colocación: mt04lcm050f Tablero cerámico hueco machihembrado "CERÁMICA MIRAMAR", para revestir, 100x25x4 cm. Según según UNE 67041; factor de residuo 0.084
- colocación: mt09mif010ca; factor de residuo 0.042

## Recursos

**mt04lcm050f** Ud Tablero cerámico hueco machihembrado "CERÁMICA MIRAMAR", para revestir, 100x25x4 cm. Según según UNE 67041
Datos técnicos: Coste energético 30.383 MJ; Emisión de CO2 1.749 kg; Código LER 17 01 03; Masa del elemento 8.5 kg; Volumen 0.0068 m3
Residuos:
- embalaje: re170201 Madera. (componente de residuo); rendimiento 0.026 kg; Código LER 17 02 01; Masa del elemento 1 kg; Volumen 0.000909 m3
- embalaje: re170203 Plástico. (componente de residuo); rendimiento 0.003 kg; Código LER 17 02 03; Masa del elemento 1 kg; Volumen 0.001667 m3

**mt08aaa010a** m³ Agua
Datos técnicos: Coste energético 60.000 MJ; Emisión de CO2 30.000 kg

**mt09mif010ca** t Mortero industrial para albañilería
Datos técnicos: Coste energético 2298.579 MJ; Emisión de CO2 173.938 kg; Código LER 17 01 01; Masa del elemento 1000 kg; Volumen 0.666667 m3
Residuos:
- embalaje: re150101 Envases de papel y cartón. (componente de residuo); rendimiento 8.571 kg; Código LER 15 01 01; Masa del elemento 1 kg; Volumen 0.001333 m3
- embalaje: re170201 Madera; rendimiento 2.313 kg
- embalaje: re170203 Plástico; rendimiento 0.241 kg
