# Cubierta plana transitable, no ventilada, ajardinada intensiva. Sistema Jardín "ZINCO"

- Propiedad del archivo: CYPE Ingenieros S.A.
- Formato: FIEBDC-3/2016
- Programa: Generador de precios de la construcción. CYPE Ingenieros, S.A.
- Fecha: 23/01/2025
- Divisa: EUR
- Costes indirectos: 3 %
- IVA: 21 %

## Q Cubiertas

### QV Sistemas de cubiertas verdes

#### QVI Intensivas

**QVI010** m² Cubierta plana transitable, no ventilada, ajardinada intensiva. Sistema Jardín "ZINCO".
Cubierta plana transitable, no ventilada, ajardinada intensiva, sistema Jardín "ZINCO", pendiente del 1% al 5%. FORMACIÓN DE PENDIENTES: mediante encintado de limatesas, limahoyas y juntas con maestras de ladrillo cerámico hueco doble y capa de arcilla expandida, vertida en seco y consolidada en su superficie con lechada de cemento, proporcionando una resistencia a compresión de 1 MPa y con una conductividad térmica de 0,087 W/(mK), con espesor medio de 10 cm; con capa de regularización de mortero de cemento, industrial, M-5 de 4 cm de espesor, acabado fratasado; IMPERMEABILIZACIÓN: tipo bicapa, adherida, compuesta por una lámina de betún modificado con elastómero SBS, LBM(SBS)-30-FV, con armadura de fieltro de fibra de vidrio de 60 g/m², de superficie no protegida y una lámina de betún modificado con elastómero SBS, LBM(SBS)-50/G-FP, con armadura de fieltro de poliéster reforzado y estabilizado de 150 g/m², con autoprotección mineral de color verde, con resistencia a la penetración de raíces, totalmente adheridas con soplete, sin coincidir sus juntas; membrana antirraíces flexible de poliolefinas, WSB 100-PO "ZINCO", color blanco y gris, para evitar la penetración de raíces en la membrana impermeable; CAPA SEPARADORA BAJO PROTECCIÓN: manta protectora y retenedora ISM 50 "ZINCO", formada por geotextil de poliéster y polipropileno, de 6 mm de espesor, con una retención de agua de 4 l/m², una resistencia CBR a punzonamiento 3,5 kN y una masa superficial de 850 g/m²; CAPA DRENANTE Y RETENEDORA DE AGUA: módulo Floradrain FD 60 Neo "ZINCO", formado por placa de poliolefinas recicladas con perforaciones en la parte superior; CAPA FILTRANTE: filtro sistema TG "ZINCO", formado por un geotextil de fibras de polipropileno; CAPA DE PROTECCIÓN: sustrato Zincoterra Jardín "ZINCO", compuesto de cerámica seleccionada triturada y otros componentes minerales mezclados con compost y turba rubia, de 270 mm de espesor. Incluso cantos rodados para el relleno del espacio entre el borde de la cubierta y la vegetación.
Criterio de valoración económica: El precio no incluye la vegetación.
Incluye: Replanteo de los puntos singulares. Replanteo de las pendientes y trazado de limatesas, limahoyas y juntas. Formación de pendientes mediante encintado de limatesas, limahoyas y juntas con maestras de ladrillo. Relleno de juntas con poliestireno expandido. Vertido en seco de la arcilla expandida hasta alcanzar el nivel de coronación de las maestras, y consolidación con lechada de cemento. Vertido, extendido y regleado de la capa de mortero de regularización. Limpieza y preparación de la superficie. Aplicación de la emulsión asfáltica. Colocación de la impermeabilización. Colocación de la capa separadora bajo protección. Colocación de la capa drenante y retenedora de agua. Extendido del sustrato. Colocación de la capa filtrante. Extendido del sustrato. Relleno del espacio entre el borde de la cubierta y la vegetación con cantos rodados.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3 | 0.29 | 0.870 |
| mt01arl030a | m³ | Arcilla expandida, suministrada en sacos, según UNE-EN 13055-1. (material) | 0.1 | 144.49 | 14.449 |
| mt09lec020b | m³ | Lechada de cemento CEM II/B-P 32,5 N 1/3. (material) | 0.01 | 112.6 | 1.126 |
| mt08aaa010a | m³ | Agua. (material) | 0.014 | 1.5 | 0.021 |
| mt09mif010ca | t | Mortero industrial para albañilería, de cemento, color gris, categoría M-5 (resistencia a compresión 5 N/mm²), suministrado en sacos, según UNE-EN 998-2. (material) | 0.075 | 53.48 | 4.011 |
| mt16pea020b | m² | Panel rígido de poliestireno expandido, según UNE-EN 13163, mecanizado lateral recto, de 20 mm de espesor, resistencia térmica 0,55 m²K/W, conductividad térmica 0,036 W/(mK), para junta de dilatación. (material) | 0.01 | 1.34 | 0.013 |
| mt14iea020c | kg | Emulsión asfáltica aniónica con cargas tipo EB, según UNE 104231. (material) | 0.3 | 3.3 | 0.990 |
| mt14lba010a | m² | Lámina de betún modificado con elastómero SBS, LBM(SBS)-30-FV, de 2,5 mm de espesor, masa nominal 3 kg/m², con armadura de fieltro de fibra de vidrio de 60 g/m², de superficie no protegida. Según UNE-EN 13707. (material) | 1.1 | 4.8 | 5.280 |
| mt14lga010oc | m² | Lámina de betún modificado con elastómero SBS, LBM(SBS)-50/G-FP, de 3,5 mm de espesor, masa nominal 5 kg/m², con armadura de fieltro de poliéster reforzado y estabilizado de 150 g/m², con autoprotección mineral de color verde, con resistencia a la penetración de raíces. Según UNE-EN 13707. (material) | 1.1 | 10.36 | 11.396 |
| mt14lbz020d | m² | Membrana antirraíces flexible de poliolefinas, WSB 100-PO "ZINCO", reforzada con hilo de poliéster, sin plastificantes, resistente a los rayos UV, de 1,10 mm de espesor, color blanco y gris, para cubiertas verdes. (material) | 1.1 | 28.46 | 31.306 |
| mt14lbz040En | m² | Manta protectora y retenedora ISM 50 "ZINCO", formada por geotextil de poliéster y polipropileno, de 6 mm de espesor, con una retención de agua de 4 l/m², una resistencia CBR a punzonamiento 3,5 kN y una masa superficial de 850 g/m², suministrada en rollos. (material) | 1.2 | 12.31 | 14.772 |
| mt14lbz030qAa | m² | Módulo drenante y retenedor de agua, Floradrain FD 60 Neo "ZINCO", de poliolefinas recicladas con perforaciones en la parte superior, suministrado en placas. Incluso clips de unión. (material) | 1.03 | 29.62 | 30.509 |
| mt48saz010g | m³ | Sustrato Zincolit "ZINCO", compuesto de cerámica seleccionada triturada, suministrado en sacos Big Bag, para cubiertas verdes. (material) | 0.03 | 116 | 3.480 |
| mt14lbz050p | m² | Filtro sistema TG "ZINCO", formado por un geotextil no tejido sintético, compuesto por fibras de polipropileno unidas por agujeteado, termosoldado por ambas caras, de 1 mm de espesor, con una resistencia a la tracción longitudinal de 13 kN/m, una resistencia a la tracción transversal de 13 kN/m, resistencia CBR a punzonamiento 2 kN, abertura característica 0,085 mm y una masa superficial de 150 g/m², suministrado en rollos. (material) | 1.1 | 2.92 | 3.212 |
| mt48saz010c | m³ | Sustrato Zincoterra Jardín "ZINCO", compuesto de cerámica seleccionada triturada y otros componentes minerales mezclados con compost y turba rubia, suministrado en sacos Big Bag, para cubiertas verdes. (material) | 0.378 | 114 | 43.092 |
| mt01arc010 | t | Cantos rodados lavados, de granulometría comprendida entre 16 y 32 mm. (material) | 0.04 | 21.65 | 0.866 |
| mo020 | h | Oficial 1ª construcción. (mano de obra) | 0.09 | 23.1 | 2.079 |
| mo113 | h | Peón ordinario construcción. (mano de obra) | 0.29 | 21.69 | 6.290 |
| mo029 | h | Oficial 1ª aplicador de láminas impermeabilizantes. (mano de obra) | 0.357 | 23.1 | 8.247 |
| mo067 | h | Ayudante aplicador de láminas impermeabilizantes. (mano de obra) | 0.357 | 21.94 | 7.833 |
| mo040 | h | Oficial 1ª jardinero. (mano de obra) | 0.829 | 23.1 | 19.150 |
| mo086 | h | Ayudante jardinero. (mano de obra) | 0.827 | 21.94 | 18.144 |
| % | % | Costes directos complementarios | 2 % | 227.136 | 4.543 |
|  |  | Costes directos |  |  | 231.679 |

Residuos:
- colocación: mt04lvc010c; factor de residuo 0.04494
- colocación: mt01arl030a Arcilla expandida, suministrada en sacos, según UNE-EN 13055-1; factor de residuo 0.003
- colocación: mt09lec020b Lechada de cemento CEM II/B-P 32,5 N 1/3; factor de residuo 0.00109794
- colocación: mt09mif010ca; factor de residuo 0.0189
- colocación: mt16pea020b; factor de residuo 0.048
- colocación: mt14iea020c Emulsión asfáltica aniónica con cargas tipo EB, según UNE 104231; factor de residuo 0.007
- colocación: mt14lba010a; factor de residuo 0.07
- colocación: mt14lga010oc; factor de residuo 0.048016
- colocación: mt14lbz020d; factor de residuo 0.035
- colocación: mt14lbz040En; factor de residuo 0.035
- colocación: mt14lbz030qAa; factor de residuo 0.035
- colocación: mt48saz010g; factor de residuo 0.003
- colocación: mt14lbz050p; factor de residuo 0.035
- colocación: mt48saz010c; factor de residuo 0.003
- colocación: mt01arc010 Cantos rodados lavados, de granulometría comprendida entre 16 y 32 mm; factor de residuo 0.0039739

## Recursos

**mt04lvc010c** Ud Ladrillo cerámico hueco doble
Datos técnicos: Coste energético 7.025 MJ; Emisión de CO2 0.442 kg; Código LER 17 01 02; Masa del elemento 1.9 kg; Volumen 0.00152 m3
Residuos:
- embalaje: re170201 Madera. (componente de residuo); rendimiento 0.01 kg; Código LER 17 02 01; Masa del elemento 1 kg; Volumen 0.000909 m3
- embalaje: re170203 Plástico. (componente de residuo); rendimiento 0.001 kg; Código LER 17 02 03; Masa del elemento 1 kg; Volumen 0.001667 m3

**mt01arl030a** m³ Arcilla expandida, suministrada en sacos, según UNE-EN 13055-1
Datos técnicos: Coste energético 1051.540 MJ; Emisión de CO2 67.918 kg; Código LER 01 04 09; Masa del elemento 350 kg; Volumen 0.21875 m3
Residuos:
- embalaje: re170203 Plástico; rendimiento 1.75 kg

**mt09lec020b** m³ Lechada de cemento CEM II/B-P 32,5 N 1/3
Datos técnicos: Coste energético 1496.088 MJ; Emisión de CO2 280.517 kg; Código LER 17 01 01; Masa del elemento 566.7 kg; Volumen 0.3778 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt16pea020b** m² Panel rígido de poliestireno expandido
Datos técnicos: Coste energético 57.501 MJ; Emisión de CO2 1.999 kg; Código LER 17 06 04; Masa del elemento 0.6 kg; Volumen 0.001 m3
Residuos:
- embalaje: re170203 Plástico; rendimiento 0.024 kg

**mt14iea020c** kg Emulsión asfáltica aniónica con cargas tipo EB, según UNE 104231
Datos técnicos: Coste energético 31.940 MJ; Emisión de CO2 0.230 kg; Código LER 17 03 02; Masa del elemento 1 kg; Volumen 0.001 m3

**mt14lba010a** m² Lámina de betún modificado con elastómero SBS
Datos técnicos: Coste energético 176.114 MJ; Emisión de CO2 4.981 kg; Código LER 17 03 02; Masa del elemento 3 kg; Volumen 0.003 m3
Residuos:
- embalaje: re170203 Plástico; rendimiento 0.05 kg

**mt14lga010oc** m² Lámina de betún modificado con elastómero SBS
Datos técnicos: Coste energético 291.511 MJ; Emisión de CO2 8.201 kg; Código LER 17 03 02; Masa del elemento 5 kg; Volumen 0.005 m3
Residuos:
- embalaje: re170203 Plástico; rendimiento 0.063 kg

**mt14lbz020d** m² Membrana antirraíces flexible de poliolefinas
Datos técnicos: Coste energético 112.768 MJ; Emisión de CO2 5.599 kg; Código LER 17 06 04; Masa del elemento 1.13 kg; Volumen 0.001883 m3
Residuos:
- embalaje: re170203 Plástico; rendimiento 0.034 kg

**mt14lbz040En** m² Manta protectora y retenedora ISM 50 "ZINCO"
Datos técnicos: Coste energético 89.130 MJ; Emisión de CO2 4.425 kg; Código LER 17 02 03; Masa del elemento 0.85 kg; Volumen 0.001417 m3
Residuos:
- embalaje: re170203 Plástico; rendimiento 0.07 kg

**mt14lbz030qAa** m² Módulo drenante y retenedor de agua
Datos técnicos: Coste energético 219.918 MJ; Emisión de CO2 10.919 kg; Código LER 17 02 03; Masa del elemento 2.2 kg; Volumen 0.003667 m3
Residuos:
- embalaje: re170203 Plástico; rendimiento 0.07 kg

**mt48saz010g** m³ Sustrato Zincolit "ZINCO"
Datos técnicos: Coste energético 31264.838 MJ; Emisión de CO2 -593.970 kg; Código LER 01 04 08; Masa del elemento 1950 kg; Volumen 1.3 m3

**mt14lbz050p** m² Filtro sistema TG "ZINCO"
Datos técnicos: Coste energético 20.892 MJ; Emisión de CO2 0.725 kg; Código LER 17 06 04; Masa del elemento 0.15 kg; Volumen 0.00025 m3
Residuos:
- embalaje: re170203 Plástico; rendimiento 0.034 kg

**mt48saz010c** m³ Sustrato Zincoterra Jardín "ZINCO"
Datos técnicos: Coste energético 31264.838 MJ; Emisión de CO2 -593.970 kg; Código LER 01 04 08; Masa del elemento 1950 kg; Volumen 1.3 m3

**mt01arc010** t Cantos rodados lavados, de granulometría comprendida entre 16 y 32 mm
Datos técnicos: Coste energético 75.000 MJ; Emisión de CO2 4.000 kg; Código LER 01 04 08; Masa del elemento 1000 kg; Volumen 0.666667 m3
