# Revestimiento de paramentos interiores con enfoscado a buena vista de mortero de cal, tipo GP CSII W0, según UNE-EN 998-1, de color gris, espesor 15 mm

- Propiedad del archivo: CYPE INGENIEROS, S.A.
- Formato: FIEBDC-3/2002
- Divisa: EUR
- Costes indirectos: 3.00 %
- IVA: 21.00 %

**RBB015** m² Revestimiento de paramentos interiores con enfoscado a buena vista de mortero de cal, tipo GP CSII W0, según UNE-EN 998-1, de color gris, espesor 15 mm.
Formación en paramentos interiores de capa de 15 mm de espesor, con revoco a buena vista de mortero de cal, tipo GP CSII W0, según UNE-EN 998-1, de color gris, aplicado mecánicamente. Incluso p/p de preparación de la superficie soporte, formación de rincones, maestras, aristas, mochetas, jambas, dinteles, remates en los encuentros con paramentos, revestimientos u otros elementos recibidos en su superficie.
Incluye: Preparación de la superficie soporte. Despiece de paños de trabajo. Preparación del mortero. Aplicación del mortero. Realización de juntas y puntos singulares. Acabado superficial. Curado del mortero.
Criterio de medición de proyecto: Superficie medida según documentación gráfica de Proyecto, sin deducir huecos menores de 4 m² y deduciendo, en los huecos de superficie mayor de 4 m², el exceso sobre 4 m².
Criterio de medición de obra: Se medirá la superficie realmente ejecutada según especificaciones de Proyecto, deduciendo, en los huecos de superficie mayor de 4 m², el exceso sobre 4 m².

| Código | Ud | Descripción | Rendimiento | Precio | Importe |
|---|---|---|---|---|---|
| mt28mim010a | kg | Mortero de cal, tipo GP CSII W0, según UNE-EN 998-1, de color gris, compuesto por cal aérea, aglomerantes hidráulicos, áridos seleccionados y aditivos, suministrado en sacos. (material) | 18.000 | 0.31 | 5.58 |
| mo039 | h | Oficial 1ª revocador. (mano de obra) | 0.334 | 17.54 | 5.86 |
| mo111 | h | Peón especializado revocador. (mano de obra) | 0.167 | 16.83 | 2.81 |
| % | % | Costes directos complementarios | 2 % | 14.25 | 0.29 |
|  |  | Costes directos |  |  | 14.54 |
