# Revestimiento mural con tablero de madera

- Propiedad del archivo: CYPE Ingenieros S.A.
- Formato: FIEBDC-3/2016
- Programa: Generador de precios de la construcción. CYPE Ingenieros, S.A.
- Fecha: 09/02/2026
- Divisa: EUR
- Costes indirectos: 3 %
- IVA: 21 %

## R Revestimientos y trasdosados

### RD Decorativos

#### RDM De madera

**RDM010** m² Revestimiento mural con tablero de madera.
Revestimiento mural con tablero de fibras de madera y resinas sintéticas de densidad media (MDF), hidrófugo, sin recubrimiento, de 19 mm de espesor. Colocación en obra: con adhesivo.
Incluye: Limpieza y preparación de la superficie soporte. Replanteo. Corte y preparación del revestimiento. Aplicación del adhesivo. Colocación y fijación del revestimiento. Resolución de encuentros y puntos singulares.
Criterio de medición de proyecto: Superficie medida según documentación gráfica de Proyecto, deduciendo los huecos de superficie mayor de 2 m².
Criterio de medición de obra: Se medirá la superficie realmente ejecutada según especificaciones de Proyecto, deduciendo los huecos de superficie mayor de 2 m².

| Código | Ud | Descripción | Rendimiento | Precio | Importe |
|---|---|---|---|---|---|
| mt29tma140 | kg | Adhesivo de caucho sintético, de aplicación a dos caras, para revestimientos decorativos de madera. (material) | 0.1 | 4.1 | 0.410 |
| mt29tma030a | m² | Tablero de fibras de madera y resinas sintéticas de densidad media (MDF), hidrófugo, sin recubrimiento, de 19 mm de espesor, para revestimiento de paramentos verticales interiores. (material) | 1.05 | 6.74 | 7.077 |
| mo017 | h | Oficial 1ª carpintero. (mano de obra) | 0.3 | 24.32 | 7.296 |
| mo058 | h | Ayudante carpintero. (mano de obra) | 0.3 | 22.91 | 6.873 |
| % | % | Costes directos complementarios | 2 % | 21.656 | 0.433 |
|  |  | Costes directos |  |  | 22.089 |

Residuos:
- colocación: mt29tma030a; factor de residuo 0.012133

## Recursos

**mt29tma140** kg Adhesivo de caucho sintético, de aplicación a dos caras, para revestimientos decorativos de madera
Datos técnicos: Coste energético 89.330 MJ; Emisión de CO2 3.894 kg
Residuos:
- embalaje: re170203 Plástico. (componente de residuo); rendimiento 0.005 kg; Código LER 17 02 03; Masa del elemento 1 kg; Volumen 0.001667 m3

**mt29tma030a** m² Tablero de fibras de madera y resinas sintéticas de densidad media (MDF)
Datos técnicos: Coste energético 377.812 MJ; Emisión de CO2 4.906 kg; Código LER 17 02 01; Masa del elemento 11.4 kg; Volumen 0.010364 m3
Residuos:
- embalaje: re170203 Plástico; rendimiento 0.025 kg
