# Barniz sintético para madera

- Propiedad del archivo: CYPE Ingenieros S.A.
- Formato: FIEBDC-3/2016
- Programa: Generador de precios de la construcción. CYPE Ingenieros, S.A.
- Fecha: 11/12/2023
- Divisa: EUR
- Costes indirectos: 3 %
- IVA: 21 %

## R Revestimientos y trasdosados

### RM Pinturas y tratamientos sobre soporte de madera

#### RMB Barnices

**RMB015** m² Barniz sintético para madera.
Aplicación manual de dos manos de barniz sintético, a poro cerrado, acabado satinado, inodoro, incoloro, aplicado con brocha, rodillo o pistola, sin diluir, (rendimiento: 0,066 l/m² cada mano); previa aplicación de una mano de fondo acuoso protector, insecticida, fungicida y termicida para interior y exterior, (rendimiento: 0,22 l/m²), sobre superficie de revestimiento mural de madera, en exteriores.
Criterio de valoración económica: El precio incluye la protección de los elementos del entorno que puedan verse afectados durante los trabajos, pero no incluye la preparación del soporte.
Incluye: Aplicación de una mano de fondo. Aplicación de dos manos de acabado.
Criterio de medición de proyecto: Superficie medida según documentación gráfica de Proyecto.
Criterio de medición de obra: Se medirá la superficie realmente ejecutada según especificaciones de Proyecto.

| Código | Ud | Descripción | Rendimiento | Precio | Importe |
|---|---|---|---|---|---|
| mt27prj020a | l | Fondo acuoso protector, insecticida, fungicida y termicida para interior y exterior, transparente e incoloro, destinado al tratamiento preventivo de la madera, aplicado por pulverización, pincelado o inmersión. (material) | 0.22 | 18.98 | 4.176 |
| mt27bsj010a | l | Barniz sintético para exterior, a poro cerrado, incoloro, acabado satinado, a base de resinas alcídicas, con resistencia a los rayos UV, para aplicar con brocha, rodillo o pistola. (material) | 0.132 | 14.95 | 1.973 |
| mo038 | h | Oficial 1ª pintor. (mano de obra) | 0.24 | 21.41 | 5.138 |
| mo076 | h | Ayudante pintor. (mano de obra) | 0.05 | 20.34 | 1.017 |
| % | % | Costes directos complementarios | 2 % | 12.304 | 0.246 |
|  |  | Costes directos |  |  | 12.550 |

Residuos:
- colocación: mt27prj020a; factor de residuo 0.03
- colocación: mt27bsj010a; factor de residuo 0.0275

## Recursos

**mt27prj020a** l Fondo acuoso protector
Datos técnicos: Coste energético 0.629 MJ; Emisión de CO2 0.033 kg; Código LER 17 09 04; Masa del elemento 1 kg; Volumen 0.000667 m3
Residuos:
- embalaje: re150104 Envases metálicos. (componente de residuo); rendimiento 0.064 kg; Código LER 15 01 04; Masa del elemento 1 kg; Volumen 0.001667 m3

**mt27bsj010a** l Barniz sintético para exterior
Datos técnicos: Coste energético 29.798 MJ; Emisión de CO2 1.768 kg; Código LER 08 01 11; Masa del elemento 0.92 kg; Volumen 0.001022 m3
Residuos:
- embalaje: re150104 Envases metálicos; rendimiento 0.057 kg
