# Barniz al agua para madera

- Propiedad del archivo: CYPE Ingenieros S.A.
- Formato: FIEBDC-3/2016
- Programa: Generador de precios de la construcción. CYPE Ingenieros, S.A.
- Fecha: 11/12/2023
- Divisa: EUR
- Costes indirectos: 3 %
- IVA: 21 %

## R Revestimientos y trasdosados

### RM Pinturas y tratamientos sobre soporte de madera

#### RMB Barnices

**RMB025** m² Barniz al agua para madera.
Aplicación manual de dos manos de barniz al agua, a poro cerrado, acabado satinado, incoloro, aplicado con brocha, rodillo o pistola, sin diluir, (rendimiento: 0,184 l/m² cada mano); (), sobre superficie de revestimiento mural de madera, en interiores.
Criterio de valoración económica: El precio incluye la protección de los elementos del entorno que puedan verse afectados durante los trabajos, pero no incluye la preparación del soporte.
Incluye: Aplicación de una mano de fondo y una mano de acabado.
Criterio de medición de proyecto: Superficie medida según documentación gráfica de Proyecto.
Criterio de medición de obra: Se medirá la superficie realmente ejecutada según especificaciones de Proyecto.

| Código | Ud | Descripción | Rendimiento | Precio | Importe |
|---|---|---|---|---|---|
| mt27baj060a | l | Barniz al agua para interior, a poro cerrado, incoloro, acabado satinado, a base de copolímeros acrílicos en emulsión acuosa, resinas de poliuretano, con un contenido de sustancias orgánicas volátiles (VOC) de 1 g/l, Euroclase B-s1, d0 de reacción al fuego, según UNE-EN 13501-1, para aplicar con brocha, rodillo o pistola. (material) | 0.368 | 20.2 | 7.434 |
| mo038 | h | Oficial 1ª pintor. (mano de obra) | 0.2 | 21.41 | 4.282 |
| mo076 | h | Ayudante pintor. (mano de obra) | 0.05 | 20.34 | 1.017 |
| % | % | Costes directos complementarios | 2 % | 12.733 | 0.255 |
|  |  | Costes directos |  |  | 12.988 |
