# Pintura de poliuretano alifático, sobre suelo de garaje

- Propiedad del archivo: CYPE Ingenieros S.A.
- Formato: FIEBDC-3/2016
- Programa: Generador de precios de la construcción. CYPE Ingenieros, S.A.
- Fecha: 06/06/2025
- Divisa: EUR
- Costes indirectos: 3 %
- IVA: 21 %

## R Revestimientos y trasdosados

### RO Pinturas para uso específico

#### ROO Garajes

**ROO020** m² Pintura de poliuretano alifático, sobre suelo de garaje.
Aplicación manual de dos manos de pintura de poliuretano alifático, incoloro, acabado mate, textura lisa, (rendimiento: 0,06 l/m² cada mano); sobre suelo de garaje de hormigón.
Incluye: Limpieza general de la superficie soporte. Preparación de la mezcla. Aplicación de una mano de fondo y una mano de acabado.
Criterio de medición de proyecto: Superficie medida según documentación gráfica de Proyecto, con el mismo criterio que el soporte base.
Criterio de medición de obra: Se medirá la superficie realmente ejecutada según especificaciones de Proyecto, con el mismo criterio que el soporte base.

| Código | Ud | Descripción | Rendimiento | Precio | Importe |
|---|---|---|---|---|---|
| mt27ppi010d | l | Pintura para interior, monocomponente a base de poliuretano alifático en base acuosa, incoloro, acabado mate, textura lisa; para aplicar con brocha, rodillo o pistola (material) | 0.12 | 30.6 | 3.672 |
| mo038 | h | Oficial 1ª pintor. (mano de obra) | 0.1 | 23.1 | 2.310 |
| mo076 | h | Ayudante pintor. (mano de obra) | 0.1 | 21.94 | 2.194 |
| % | % | Costes directos complementarios | 2 % | 8.176 | 0.164 |
|  |  | Costes directos |  |  | 8.340 |
