# Rodapié de acero inoxidable

- Propiedad del archivo: CYPE Ingenieros S.A.
- Formato: FIEBDC-3/2016
- Programa: Generador de precios de la construcción. CYPE Ingenieros, S.A.
- Fecha: 23/01/2025
- Divisa: EUR
- Costes indirectos: 3 %
- IVA: 21 %

## R Revestimientos y trasdosados

### RS Pavimentos

#### RSD Remates de pavimento

**RSD010** m Rodapié de acero inoxidable.
Rodapié de acero inoxidable AISI 304, acabado cepillado, de 60 mm de altura. COLOCACIÓN: con adhesivo.
Incluye: Limpieza y preparación de la superficie soporte. Replanteo. Corte del rodapié. Colocación y fijación del rodapié. Resolución de esquinas y encuentros. Limpieza final.
Criterio de medición de proyecto: Longitud medida según documentación gráfica de Proyecto, sin incluir huecos de puertas. No se ha incrementado la medición por roturas y recortes, ya que en la descomposición se ha considerado un 5% más de piezas.
Criterio de medición de obra: Se medirá la longitud realmente ejecutada según especificaciones de Proyecto.

| Código | Ud | Descripción | Rendimiento | Precio | Importe |
|---|---|---|---|---|---|
| mt47adc110a | kg | Adhesivo especial de poliuretano bicomponente. (material) | 0.06 | 4.67 | 0.280 |
| mt18rpp020a | m | Rodapié de acero inoxidable AISI 304, acabado cepillado, de 60 mm de altura, incluso piezas para uniones, resolución de ángulos y terminaciones. (material) | 1.05 | 28.76 | 30.198 |
| mo023 | h | Oficial 1ª solador. (mano de obra) | 0.12 | 23.1 | 2.772 |
| % | % | Costes directos complementarios | 2 % | 33.250 | 0.665 |
|  |  | Costes directos |  |  | 33.915 |

Residuos:
- colocación: mt47adc110a Adhesivo especial de poliuretano bicomponente; factor de residuo 0.038685
- colocación: mt18rpp020a; factor de residuo 0.0045

## Recursos

**mt47adc110a** kg Adhesivo especial de poliuretano bicomponente
Datos técnicos: Coste energético 144.471 MJ; Emisión de CO2 7.014 kg; Código LER 17 09 04; Masa del elemento 1 kg; Volumen 0.000667 m3
Residuos:
- embalaje: re170203 Plástico. (componente de residuo); rendimiento 0.003 kg; Código LER 17 02 03; Masa del elemento 1 kg; Volumen 0.001667 m3

**mt18rpp020a** m Rodapié de acero inoxidable AISI 304
Datos técnicos: Coste energético 260.304 MJ; Emisión de CO2 38.188 kg; Código LER 17 04 05; Masa del elemento 5.45 kg; Volumen 0.002595 m3
Residuos:
- embalaje: re170203 Plástico; rendimiento 0.008 kg
