# Rodapié cerámico de gres porcelánico

- Propiedad del archivo: CYPE INGENIEROS, S.A.
- Formato: FIEBDC-3/2002
- Divisa: EUR
- Costes indirectos: 3.00 %
- IVA: 21.00 %

**RSG021** m Rodapié cerámico de gres porcelánico, capacidad de absorción de agua E<0,5%, grupo BIa, 7,5x30 cm y 7 mm de espesor, estilo mármol "TAU CERÁMICA", recibido con adhesivo cementoso mejorado, C2 TE, con deslizamiento reducido y tiempo abierto ampliado T100 Super "TAU CERÁMICA" y rejuntado con mortero técnico coloreado, C G2, Line-Fix "TAU CERÁMICA", para rejuntado de baldosas cerámicas, con junta de entre 3 y 15 mm.
Suministro y colocación de rodapié cerámico de gres porcelánico, capacidad de absorción de agua E<0,5%, grupo BIa, 7,5x30 cm y 7 mm de espesor, estilo mármol "TAU CERÁMICA", recibido con adhesivo cementoso mejorado, C2 TE, con deslizamiento reducido y tiempo abierto ampliado T100 Super "TAU CERÁMICA" y rejuntado con mortero técnico coloreado, C G2, Line-Fix "TAU CERÁMICA", para rejuntado de baldosas cerámicas, con junta de entre 3 y 15 mm.
Incluye: Replanteo de las piezas. Corte de las piezas y formación de encajes en esquinas y rincones. Colocación del rodapié. Rejuntado.
Criterio de medición de proyecto: Longitud medida según documentación gráfica de Proyecto, sin incluir huecos de puertas. No se ha incrementado la medición por roturas y recortes, ya que en la descomposición se ha considerado un 5% más de piezas.
Criterio de medición de obra: Se medirá la longitud realmente ejecutada según especificaciones de Proyecto.

| Código | Ud | Descripción | Rendimiento | Precio | Importe |
|---|---|---|---|---|---|
| mt18bct060nba | m | Rodapié cerámico de gres porcelánico, capacidad de absorción de agua E<0,5%, grupo BIa, 7,5x30 cm y 7 mm de espesor, estilo mármol "TAU CERÁMICA", según UNE-EN 14411. (material) | 1.050 | 10.36 | 10.88 |
| mt09mtc010h | kg | Adhesivo cementoso mejorado, C2 TE, con deslizamiento reducido y tiempo abierto ampliado T100 Super, según UNE-EN 12004, "TAU CERÁMICA", para la colocación en capa fina de pavimentos y revestimientos de material cerámico en interiores y exteriores, compuesto por cementos de alta resistencia, áridos seleccionados y alto contenido en resinas sintéticas. (material) | 0.225 | 0.31 | 0.07 |
| mt09mtc020a | kg | Mortero técnico coloreado, C G2, Line-Fix "TAU CERÁMICA", para rejuntado de baldosas cerámicas, con junta de entre 3 y 15 mm, según UNE-EN 12004, "TAU CERÁMICA". (material) | 0.100 | 0.83 | 0.08 |
| mo023 | h | Oficial 1ª solador. (mano de obra) | 0.152 | 17.24 | 2.62 |
| % | % | Costes directos complementarios | 2 % | 13.65 | 0.27 |
|  |  | Costes directos |  |  | 13.92 |
