# Perfil para junta perimetral

- Propiedad del archivo: CYPE Ingenieros S.A.
- Formato: FIEBDC-3/2016
- Programa: Generador de precios de la construcción. CYPE Ingenieros, S.A.
- Fecha: 23/01/2025
- Divisa: EUR
- Costes indirectos: 3 %
- IVA: 21 %

## R Revestimientos y trasdosados

### RS Pavimentos

#### RSG De piezas cerámicas

**RSG031** m Perfil para junta perimetral.
Perfil flexible para juntas perimetrales, de PVC, de 4,5 mm de altura y 5 mm de anchura, con junta de absorción de movimientos de CPE, color blanco RAL 9010 acabado brillante, y perforaciones trapezoidales para su fijación.
Incluye: Replanteo de las piezas según su longitud. Corte de las piezas. Fijación de las piezas.
Criterio de medición de proyecto: Longitud medida según documentación gráfica de Proyecto.
Criterio de medición de obra: Se medirá la longitud realmente ejecutada según especificaciones de Proyecto.

| Código | Ud | Descripción | Rendimiento | Precio | Importe |
|---|---|---|---|---|---|
| mt18jrs500zy | m | Perfil flexible para juntas perimetrales, de PVC, de 4,5 mm de altura y 5 mm de anchura, con junta de absorción de movimientos de CPE, color blanco RAL 9010 acabado brillante, y perforaciones trapezoidales para su fijación, suministrado en barras de 2,5 m de longitud. (material) | 1.05 | 6.58 | 6.909 |
| mo023 | h | Oficial 1ª solador. (mano de obra) | 0.15 | 23.1 | 3.465 |
| % | % | Costes directos complementarios | 2 % | 10.374 | 0.207 |
|  |  | Costes directos |  |  | 10.581 |

Residuos:
- colocación: mt18jrs500zy; factor de residuo 0.078

## Recursos

**mt18jrs500zy** m Perfil flexible para juntas perimetrales
Datos técnicos: Coste energético 10.630 MJ; Emisión de CO2 4.28e-04 kg; Código LER 17 02 03; Masa del elemento 0.046 kg; Volumen 0.000077 m3
Residuos:
- embalaje: re150101 Envases de papel y cartón. (componente de residuo); rendimiento 0.018 kg; Código LER 15 01 01; Masa del elemento 1 kg; Volumen 0.001333 m3
- embalaje: re170201 Madera. (componente de residuo); rendimiento 0.052 kg; Código LER 17 02 01; Masa del elemento 1 kg; Volumen 0.000909 m3
- embalaje: re170203 Plástico. (componente de residuo); rendimiento 0.003 kg; Código LER 17 02 03; Masa del elemento 1 kg; Volumen 0.001667 m3
