# Pavimento interior de piezas de barro cocido. Colocación en capa gruesa

- Propiedad del archivo: CYPE Ingenieros S.A.
- Formato: FIEBDC-3/2016
- Programa: Generador de precios de la construcción. CYPE Ingenieros, S.A.
- Fecha: 22/03/2024
- Divisa: EUR
- Costes indirectos: 3 %
- IVA: 21 %

## R Revestimientos y trasdosados

### RS Pavimentos

#### RSG Cerámicos

**RSG090** m² Pavimento interior de piezas de barro cocido. Colocación en capa gruesa.
Precio: 0
Pavimento interior de piezas de barro cocido, de elaboración mecánica, de 10x10x1,5 cm, capacidad de absorción de agua 6%
