# Revestimiento de pavimento industrial, sistema "COMPOSAN INDUSTRIAL Y TECNOLOGÍA"

- Propiedad del archivo: CYPE Ingenieros S.A.
- Formato: FIEBDC-3/2016
- Programa: Generador de precios de la construcción. CYPE Ingenieros, S.A.
- Fecha: 22/03/2024
- Divisa: EUR
- Costes indirectos: 3 %
- IVA: 21 %

## R Revestimientos y trasdosados

### RS Pavimentos

#### RSI Sistemas de pavimentos industriales y decorativos

**RSI060** m² Revestimiento de pavimento industrial, sistema "COMPOSAN INDUSTRIAL Y TECNOLOGÍA".
Revestimiento de pavimento industrial, con acabado texturado, con resistencia al deslizamiento Rd>45 según UNE-EN 16165 y resbaladicidad clase 3 según CTE, Euroclase Bfl-s1 de reacción al fuego, según UNE-EN 13501-1, abrasión Taber en seco < 0,1 g, de 1 mm de espesor total aproximado, realizado sobre base de hormigón endurecido, con el sistema Compodur Color PU S/H "COMPOSAN INDUSTRIAL Y TECNOLOGÍA", apto para aparcamientos, en interiores, mediante la aplicación sucesiva de: una capa de regularización y acondicionamiento de la superficie, de mortero de dos componentes Epoxán, color rojo, a base de resinas epoxi y cargas minerales calibradas (1 kg/m²); dos capas de mortero de dos componentes Compomix, color rojo, acabado texturizado, a base de resinas acrílico-epoxi, cargas minerales calibradas y pigmentos (0,4 kg/m² cada capa) y una capa de sellado de pintura al agua bicomponente, Compopaint, color rojo, a base de resinas acrílico-epoxi, cargas micronizadas y pigmentos (0,3 kg/m²).
Criterio de valoración económica: El precio no incluye la superficie soporte ni la ejecución y el sellado de las juntas.
Incluye: Limpieza de la superficie soporte. Replanteo de las juntas y paños de trabajo. Aplicación, con rastrillo de goma, de la capa de regularización y acondicionamiento de la superficie. Aplicación, con rastrillo de goma, de las capas de mortero. Aplicación, con rodillo de pelo fino, de las capas de sellado. Limpieza final del pavimento.
Criterio de medición de proyecto: Superficie medida en proyección horizontal, según documentación gráfica de Proyecto.
Criterio de medición de obra: Se medirá, en proyección horizontal, la superficie realmente ejecutada según especificaciones de Proyecto.

| Código | Ud | Descripción | Rendimiento | Precio | Importe |
|---|---|---|---|---|---|
| mt47cit010a | kg | Mortero de dos componentes Epoxán "COMPOSAN INDUSTRIAL Y TECNOLOGÍA", color rojo, a base de resinas epoxi y cargas minerales calibradas; para aplicar con rastrillo de goma. (material) | 1 | 5.05 | 5.050 |
| mt47cit020a | kg | Mortero de dos componentes Compomix "COMPOSAN INDUSTRIAL Y TECNOLOGÍA", color rojo, acabado texturado, a base de resinas acrílico-epoxi, cargas minerales calibradas y pigmentos; para aplicar con rodillo o rastrillo de goma. (material) | 0.8 | 6.64 | 5.312 |
| mt27pic050a | kg | Pintura al agua bicomponente, Compopaint "COMPOSAN INDUSTRIAL Y TECNOLOGÍA", color rojo, a base de resinas acrílico-epoxi, cargas micronizadas y pigmentos; para aplicar con rodillo, pistola o rastrillo de goma. (material) | 0.3 | 7.63 | 2.289 |
| mo121 | h | Oficial 1ª aplicador de pavimentos industriales. (mano de obra) | 0.13 | 22.13 | 2.877 |
| mo122 | h | Ayudante aplicador de pavimentos industriales. (mano de obra) | 0.13 | 21.02 | 2.733 |
| % | % | Costes directos complementarios | 2 % | 18.261 | 0.365 |
|  |  | Costes directos |  |  | 18.626 |

Residuos:
- colocación: mt47cit010a; factor de residuo 0.042594
- colocación: mt47cit020a; factor de residuo 0.035
- colocación: mt27pic050a; factor de residuo 0.0275

## Recursos

**mt47cit010a** kg Mortero de dos componentes Epoxán "COMPOSAN INDUSTRIAL Y TECNOLOGÍA"
Datos técnicos: Coste energético 15.053 MJ; Emisión de CO2 0.575 kg; Código LER 17 09 04; Masa del elemento 1 kg; Volumen 0.000667 m3
Residuos:
- embalaje: re170203 Plástico. (componente de residuo); rendimiento 0.003 kg; Código LER 17 02 03; Masa del elemento 1 kg; Volumen 0.001667 m3

**mt47cit020a** kg Mortero de dos componentes Compomix "COMPOSAN INDUSTRIAL Y TECNOLOGÍA"
Datos técnicos: Coste energético 15.053 MJ; Emisión de CO2 0.575 kg; Código LER 17 09 04; Masa del elemento 1 kg; Volumen 0.000667 m3
Residuos:
- embalaje: re170203 Plástico; rendimiento 0.003 kg

**mt27pic050a** kg Pintura al agua bicomponente
Datos técnicos: Coste energético 31.490 MJ; Emisión de CO2 1.556 kg; Código LER 08 01 11; Masa del elemento 1 kg; Volumen 0.001111 m3
Residuos:
- embalaje: re170203 Plástico; rendimiento 0.045 kg
