# Tarima de composite (WPC) "TARIMATEC", para exterior

- Propiedad del archivo: CYPE Ingenieros S.A.
- Formato: FIEBDC-3/2016
- Programa: Generador de precios de la construcción. CYPE Ingenieros, S.A.
- Fecha: 26/05/2025
- Divisa: EUR
- Costes indirectos: 3 %
- IVA: 21 %

## R Revestimientos y trasdosados

### RS Pavimentos

#### RSJ De composite

**RSJ030** m² Tarima de composite (WPC) "TARIMATEC", para exterior.
Tarima para exterior, formada por tablas alveolares de composite (WPC), modelo Natur Madera Alveolar "TARIMATEC", de 2500x150x27 mm, compuestas por material termoplástico y fibras vegetales con refuerzo mineral, acabado Nogal; con resistencia al deslizamiento Rd>45 según UNE-EN 16165 y resbaladicidad clase 3 según CTE, fijadas mediante el sistema de fijación oculta, sobre rastreles de aluminio de 30x50 mm, separados entre ellos 350 mm y apoyados sobre cuñas elaboradas con recortes de tablas. Incluso clips y tornillos de acero inoxidable para sujeción de las tablas a los rastreles.
Criterio de valoración económica: El precio no incluye el perfil para remate lateral.
Incluye: Colocación de los rastreles. Colocación de las tablas de la primera hilada. Fijación de una hilada de clips sobre el rastrel. Presentación de las tablas de la segunda hilada. Encaje de los clips entre las tablas. Colocación y fijación de las sucesivas hiladas.
Criterio de medición de proyecto: Superficie útil, medida según documentación gráfica de Proyecto. No se ha incrementado la medición por roturas y recortes, ya que en la descomposición se ha considerado un 5% más de piezas.
Criterio de medición de obra: Se medirá la superficie realmente ejecutada según especificaciones de Proyecto.

| Código | Ud | Descripción | Rendimiento | Precio | Importe |
|---|---|---|---|---|---|
| mt15sja140a | Ud | Cartucho de masilla elástica monocomponente a base de poliuretano, de 310 cm³, de elasticidad permanente y curado rápido, color gris. (material) | 0.333 | 9.95 | 3.313 |
| mt18tar020a | m | Rastrel de aluminio "TARIMATEC", de 30x50 mm, para apoyo y fijación de las tarimas de exterior. (material) | 3.5 | 7.47 | 26.145 |
| mt18tar010aaa | m² | Tablas alveolares de composite (WPC), modelo Natur Madera Alveolar "TARIMATEC", de 2500x150x27 mm, compuestas por material termoplástico y fibras vegetales con refuerzo mineral, acabado Nogal; con resistencia al deslizamiento Rd>45 según UNE-EN 16165 y resbaladicidad clase 3 según CTE; Euroclase Bfl, s1 de reacción al fuego. (material) | 1.05 | 90.87 | 95.414 |
| mt18tar030 | Ud | Kit de ensamble para tarima exterior "TARIMATEC", compuesto por clip de acero inoxidable, en forma de omega, para el ensamblaje de las tablas, y tornillo de acero inoxidable, para fijación del clip a el rastrel. (material) | 20 | 0.58 | 11.600 |
| mo017 | h | Oficial 1ª carpintero. (mano de obra) | 0.53 | 23.44 | 12.423 |
| mo058 | h | Ayudante carpintero. (mano de obra) | 0.53 | 22.08 | 11.702 |
| % | % | Costes directos complementarios | 2 % | 160.597 | 3.212 |
|  |  | Costes directos |  |  | 163.809 |

Residuos:
- colocación: mt15sja140a; factor de residuo 0.03
- colocación: mt18tar020a Rastrel de aluminio "TARIMATEC", de 30x50 mm, para apoyo y fijación de las tarimas de exterior; factor de residuo 0.048
- colocación: mt18tar010aaa; factor de residuo 0.007
- colocación: mt18tar030; factor de residuo 0.02

## Recursos

**mt15sja140a** Ud Cartucho de masilla elástica monocomponente a base de poliuretano
Datos técnicos: Coste energético 75.606 MJ; Emisión de CO2 3.692 kg; Código LER 17 09 04; Masa del elemento 0.39 kg; Volumen 0.00026 m3
Residuos:
- embalaje: re170203 Plástico. (componente de residuo); rendimiento 0.2 kg; Código LER 17 02 03; Masa del elemento 1 kg; Volumen 0.001667 m3

**mt18tar020a** m Rastrel de aluminio "TARIMATEC", de 30x50 mm, para apoyo y fijación de las tarimas de exterior
Datos técnicos: Coste energético 97.097 MJ; Emisión de CO2 7.135 kg; Código LER 17 04 02; Masa del elemento 0.863 kg; Volumen 0.000575 m3
Residuos:
- embalaje: re170203 Plástico; rendimiento 0.005 kg

**mt18tar010aaa** m² Tablas alveolares de composite (WPC)
Datos técnicos: Coste energético 898.631 MJ; Emisión de CO2 38.616 kg; Código LER 17 02 01; Masa del elemento 38.88 kg; Volumen 0.035345 m3
Residuos:
- embalaje: re150101 Envases de papel y cartón. (componente de residuo); rendimiento 0.095 kg; Código LER 15 01 01; Masa del elemento 1 kg; Volumen 0.001333 m3
- embalaje: re150104 Envases metálicos. (componente de residuo); rendimiento 0.02 kg; Código LER 15 01 04; Masa del elemento 1 kg; Volumen 0.001667 m3
- embalaje: re170201 Madera. (componente de residuo); rendimiento 0.06 kg; Código LER 17 02 01; Masa del elemento 1 kg; Volumen 0.000909 m3
- embalaje: re170203 Plástico; rendimiento 0.03 kg

**mt18tar030** Ud Kit de ensamble para tarima exterior "TARIMATEC"
Datos técnicos: Coste energético 2.427 MJ; Emisión de CO2 0.121 kg; Código LER 17 04 05; Masa del elemento 0.0001 kg
Residuos:
- embalaje: re170203 Plástico; rendimiento 0.025 kg
