# Junta de construcción en pavimento continuo de hormigón, con perfil hueco de PVC rígido, de sección triangular, de 80 mm de altura

- Propiedad del archivo: CYPE INGENIEROS, S.A.
- Formato: FIEBDC-3/2002
- Divisa: EUR
- Costes indirectos: 3.00 %
- IVA: 21.00 %

**RSN120** m Junta de construcción en pavimento continuo de hormigón, con perfil hueco de PVC rígido, de sección triangular, de 80 mm de altura.
Junta de construcción en pavimento continuo de hormigón, con perfil hueco de PVC rígido, de sección triangular, de 80 mm de altura. Incluso tacos de plástico para su acoplamiento.
Incluye: Replanteo de la junta. Corte y colocación del perfil en el elemento a hormigonar. Ejecución de las uniones entre perfiles. Resolución de encuentros. Fijación y ajuste de los perfiles.
Criterio de medición de proyecto: Longitud medida según documentación gráfica de Proyecto.
Criterio de medición de obra: Se medirá la longitud realmente ejecutada según especificaciones de Proyecto.

| Código | Ud | Descripción | Rendimiento | Precio | Importe |
|---|---|---|---|---|---|
| mt18acc060b | m | Perfil hueco de PVC rígido, de sección triangular, de 80 mm de altura, para la formación de juntas en pavimento continuo de hormigón; con tacos de plástico para su acoplamiento. (material) | 1.050 | 1.87 | 1.96 |
| mo020 | h | Oficial 1ª construcción. (mano de obra) | 0.100 | 18.89 | 1.89 |
| mo113 | h | Peón ordinario construcción. (mano de obra) | 0.100 | 17.67 | 1.77 |
| % | % | Costes directos complementarios | 2 % | 5.62 | 0.11 |
|  |  | Costes directos |  |  | 5.73 |
