# Junta de dilatación en pavimento continuo de hormigón. Sistema Cosinus Slide HCJ "FIBRATEC"

- Propiedad del archivo: CYPE Ingenieros S.A.
- Formato: FIEBDC-3/2016
- Programa: Generador de precios de la construcción. CYPE Ingenieros, S.A.
- Fecha: 29/10/2025
- Divisa: EUR
- Costes indirectos: 3 %
- IVA: 21 %

## R Revestimientos y trasdosados

### RS Pavimentos

#### RSN Juntas en pavimentos continuos de hormigón

**RSN200** m Junta de dilatación en pavimento continuo de hormigón. Sistema Cosinus Slide HCJ "FIBRATEC".
Junta de dilatación en pavimento continuo de hormigón de entre 90 y 120 mm de espesor, sistema Cosinus Slide HCJ "FIBRATEC", compuesto por: perfil Cosinus Slide HCJ 90-120 "FIBRATEC", de acero natural, formado por perfiles ondulados superiores de 5 mm de espesor, placas horizontales de 4 mm de espesor, perfiles ondulados inferiores de 2 mm de espesor y patas ajustables de 1,5 mm de espesor y 40 mm de altura, fijación con barras corrugadas de acero.
Incluye: Replanteo de la junta. Colocación y aplomado de miras de referencia. Tendido de hilos entre miras. Colocación del perfil. Realización de taladros. Colocación de las barras corrugadas de acero. Fijación de las barras corrugadas de acero con soldadura. Resolución de encuentros.
Criterio de medición de proyecto: Longitud medida según documentación gráfica de Proyecto.
Criterio de medición de obra: Se medirá la longitud realmente ejecutada según especificaciones de Proyecto.

| Código | Ud | Descripción | Rendimiento | Precio | Importe |
|---|---|---|---|---|---|
| mt07jfi010a | m | Perfil Cosinus Slide HCJ 90-120 "FIBRATEC", de acero natural, formado por perfiles ondulados superiores de 5 mm de espesor, placas horizontales de 4 mm de espesor, perfiles ondulados inferiores de 2 mm de espesor y patas ajustables de 1,5 mm de espesor y 40 mm de altura; de 2,6 m de longitud, para junta de dilatación en pavimento continuo de hormigón, con una capacidad de transmisión de cargas del 48%. (material) | 1 | 60.91 | 60.910 |
| mt07jfi001 | Ud | Barra corrugada de acero, de 600 mm de longitud y 14 mm de diámetro. (material) | 2.3 | 1.68 | 3.864 |
| mq08sol020 | h | Equipo y elementos auxiliares para soldadura eléctrica. (maquinaria) | 0.2 | 3.42 | 0.684 |
| mo019 | h | Oficial 1ª soldador. (mano de obra) | 0.2 | 23.41 | 4.682 |
| mo020 | h | Oficial 1ª construcción. (mano de obra) | 0.3 | 23.1 | 6.930 |
| mo113 | h | Peón ordinario construcción. (mano de obra) | 0.3 | 21.69 | 6.507 |
| % | % | Costes directos complementarios | 2 % | 83.577 | 1.672 |
|  |  | Costes directos |  |  | 85.249 |
