# Rodapié de corcho

- Propiedad del archivo: CYPE Ingenieros S.A.
- Formato: FIEBDC-3/2016
- Programa: Generador de precios de la construcción. CYPE Ingenieros, S.A.
- Fecha: 29/10/2025
- Divisa: EUR
- Costes indirectos: 3 %
- IVA: 21 %

## R Revestimientos y trasdosados

### RS Pavimentos

#### RSO De corcho

**RSO011** m Rodapié de corcho.
Rodapié de corcho en piezas de 700x70x8 mm. COLOCACIÓN: en interiores con adhesivo vinílico en dispersión acuosa.
Incluye: Replanteo. Corte de las piezas. Fijación de las piezas sobre el paramento. Resolución de esquinas y encuentros.
Criterio de medición de proyecto: Longitud medida según documentación gráfica de Proyecto, sin incluir huecos de puertas. No se ha incrementado la medición por roturas y recortes, ya que en la descomposición se ha considerado un 5% más de piezas.
Criterio de medición de obra: Se medirá la longitud realmente ejecutada según especificaciones de Proyecto.

| Código | Ud | Descripción | Rendimiento | Precio | Importe |
|---|---|---|---|---|---|
| mt18rmb010 | m | Rodapié de corcho en piezas de 700x70x8 mm, acabado barnizado en taller. (material) | 1.05 | 3.05 | 3.203 |
| mt18mlv020b | l | Adhesivo vinílico en dispersión acuosa, con clase de durabilidad D3, según UNE-EN 204. (material) | 0.05 | 2.66 | 0.133 |
| mo011 | h | Oficial 1ª montador. (mano de obra) | 0.1 | 23.74 | 2.374 |
| % | % | Costes directos complementarios | 2 % | 5.710 | 0.114 |
|  |  | Costes directos |  |  | 5.824 |

Residuos:
- colocación: mt18rmb010 Rodapié de corcho en piezas de 700x70x8 mm, acabado barnizado en taller; factor de residuo 0.0129864

## Recursos

**mt18rmb010** m Rodapié de corcho en piezas de 700x70x8 mm, acabado barnizado en taller
Datos técnicos: Coste energético 94.794 MJ; Emisión de CO2 -2.398 kg; Código LER 17 02 01; Masa del elemento 1.4 kg; Volumen 0.001273 m3
Residuos:
- embalaje: re170203 Plástico. (componente de residuo); rendimiento 0.002 kg; Código LER 17 02 03; Masa del elemento 1 kg; Volumen 0.001667 m3
