# Pavimento vinílico heterogéneo

- Propiedad del archivo: CYPE Ingenieros S.A.
- Formato: FIEBDC-3/2016
- Programa: Generador de precios de la construcción. CYPE Ingenieros, S.A.
- Fecha: 01/06/2021
- Divisa: EUR
- Costes indirectos: 3 %
- IVA: 21 %

## R Revestimientos y trasdosados

### RS Pavimentos

#### RSS De caucho, de linóleo y vinílicos

**RSS048** m² Pavimento vinílico heterogéneo, estilo maderas, serie Wood, "DECOBLU", color DW 1371, Clase 31: Comercial moderado, suministrado en lamas de 177,8x1219,2x5 mm. Colocación en obra: mediante el sistema 'Loose-Lay', previa fijación con adhesivo de la hilada central, sobre capa fina de nivelación.

| Código | Ud | Descripción | Rendimiento | Precio | Importe |
|---|---|---|---|---|---|
| mt18adq020d | kg | Adhesivo, a base de copolímeros acrílicos modificados en dispersión acuosa, sin disolventes, color beige, para aplicar en interiores, para el encolado de pavimentos de PVC, linóleo y moqueta. (material) | 0.075 | 4.09 | 0.307 |
| mt18pve040cg | m² | Lama heterogénea de PVC, autoportante, para interior, estilo maderas, serie Wood, "DECOBLU", color DW 1371, de 177,8x1219,2x5 mm, Clase 31: Comercial moderado según UNE-EN ISO 10874, bactericida, Euroclase B-s2, d0 de reacción al fuego, según UNE-EN 13501-1. (material) | 1.05 | 22.9 | 24.045 |
| mo026 | h | Oficial 1ª instalador de revestimientos flexibles. (mano de obra) | 0.145 | 19.03 | 2.759 |
| mo064 | h | Ayudante instalador de revestimientos flexibles. (mano de obra) | 0.145 | 18.05 | 2.617 |
| % | % | Costes directos complementarios | 2 % | 29.728 | 0.595 |
|  |  | Costes directos |  |  | 30.323 |

Residuos:
- colocación: mt18pve040cg; factor de residuo 0.0438304

## Recursos

**mt18pve040cg** m² Lama heterogénea de PVC
Datos técnicos: Coste energético 350.208 MJ; Emisión de CO2 38.408 kg; Código LER 17 02 03; Masa del elemento 7.842 kg; Volumen 0.01307 m3
Residuos:
- embalaje: re170203 Plástico. (componente de residuo); rendimiento 0.035 kg; Código LER 17 02 03; Masa del elemento 1 kg; Volumen 0.001667 m3
