# Falso techo continuo de placas de yeso natural (GRG)

- Propiedad del archivo: CYPE Ingenieros S.A.
- Formato: FIEBDC-3/2016
- Programa: Generador de precios de la construcción. CYPE Ingenieros, S.A.
- Fecha: 22/03/2024
- Divisa: EUR
- Costes indirectos: 3 %
- IVA: 21 %

## R Revestimientos y trasdosados

### RT Falsos techos en interiores

#### RTN Continuos, de placas de yeso natural

**RTN001** m² Falso techo continuo de placas de yeso natural (GRG).
Falso techo continuo suspendido, liso, 13+18, situado a una altura menor de 4 m, con nivel de calidad del acabado Q3, constituido por: ESTRUCTURA: estructura metálica de acero galvanizado de maestras primarias 47/18 mm con una modulación de 400 mm y suspendidas del forjado o elemento soporte de hormigón con horquillas de cuelgue y varillas; PLACAS: una capa de placas de yeso natural (GRG), sin cartón, estándar / UNE-EN 13815 - 600 / 1200 / 13 / con los bordes longitudinales desiguales. Incluso banda estanca autoadhesiva, perfiles angular, fijaciones para el anclaje de los perfiles, tornillería para la fijación de las placas, pasta de juntas; pasta de acabado, masilla monocomponente; para el sellado de encuentros perimetrales y accesorios de montaje.
Incluye: Replanteo de los ejes de la estructura metálica. Colocación de la banda acústica. Nivelación y fijación de los perfiles perimetrales. Señalización de los puntos de anclaje al forjado o elemento soporte. Nivelación y suspensión de los perfiles primarios. Corte de las placas. Fijación de las placas. Resolución de encuentros y puntos singulares. Tratamiento de juntas. Sellado de encuentros. Extendido de la pasta de acabado.
Criterio de medición de proyecto: Superficie medida entre paramentos, según documentación gráfica de Proyecto, sin descontar huecos para instalaciones.
Criterio de medición de obra: Se medirá la superficie realmente ejecutada según especificaciones de Proyecto, siguiendo los criterios de medición expuestos en la norma UNE 92305.

| Código | Ud | Descripción | Rendimiento | Precio | Importe |
|---|---|---|---|---|---|
| mt12pna080a | m | Banda estanca autoadhesiva, de espuma de polietileno reticulado de celdas cerradas, de 30 mm de anchura; para la estanqueidad de la base y el aislamiento acústico del perímetro en tabiques y trasdosados de placas. (material) | 1.36 | 0.26 | 0.354 |
| mt12pna100a | m | Perfil angular, de acero galvanizado, fabricado mediante laminación en frío, de 3000 mm de longitud, 30x30 mm de sección y 0,60 mm de espesor, para la realización de trasdosados autoportantes y techos, según UNE-EN 14195. (material) | 0.4 | 0.88 | 0.352 |
| mt12pna025a | Ud | Fijación compuesta por taco y tornillo de cabeza avellanada, de 5x30 mm. (material) | 1.36 | 0.08 | 0.109 |
| mt12pna028a | Ud | Taco de expansión M6. (material) | 1.36 | 0.13 | 0.177 |
| mt12pna027a | m | Varilla roscada galvanizada, de 6 mm de diámetro y 1000 mm de longitud, con dos tuercas y una arandela. (material) | 1.36 | 0.6 | 0.816 |
| mt12pna120a | Ud | Horquilla de cuelgue, para maestra 47/18. (material) | 1.36 | 0.19 | 0.258 |
| mt12pna090a | m | Maestra 47/18 de chapa de acero galvanizado, de 47 mm de anchura y 0,60 mm de espesor, según UNE-EN 14195. (material) | 3 | 1.22 | 3.660 |
| mt12pna010ad | m² | Placa de yeso natural (GRG), sin cartón, estándar / UNE-EN 13815 - 600 / 1200 / 13 / con los bordes longitudinales desiguales, formada por un alma de yeso de origen natural reforzada por la inclusión en la masa de fibra de vidrio; Euroclase A1 de reacción al fuego, según UNE-EN 13501-1. (material) | 1.02 | 4.7 | 4.794 |
| mt12pna020b | Ud | Tornillo autoperforante, con cabeza de trompeta, de 25 mm de longitud, para instalación de placas de yeso natural (GRG) sobre perfiles de espesor inferior a 6 mm. (material) | 18 | 0.02 | 0.360 |
| mt12pna030bp | kg | Pasta de juntas, de fraguado normal (60 minutos), con aditivo hidrófugo; para aplicación manual o mecánica sin cinta de juntas. (material) | 0.11 | 2.17 | 0.239 |
| mt12pna030ow | kg | Pasta de acabado, de fraguado lento (90 minutos). (material) | 0.11 | 0.86 | 0.095 |
| mt12pna040b | Ud | Cartucho de 300 cm³ de masilla monocomponente; para el sellado de encuentros perimetrales. (material) | 0.033 | 4.06 | 0.134 |
| mo015 | h | Oficial 1ª montador de falsos techos. (mano de obra) | 0.289 | 22.74 | 6.572 |
| mo082 | h | Ayudante montador de falsos techos. (mano de obra) | 0.107 | 21.02 | 2.249 |
| % | % | Costes directos complementarios | 2 % | 20.169 | 0.403 |
|  |  | Costes directos |  |  | 20.572 |

Residuos:
- colocación: mt12pna080a; factor de residuo 0.06
- colocación: mt12pna100a; factor de residuo 0.0188
- colocación: mt12pna028a Taco de expansión M6; factor de residuo 0.00488889
- colocación: mt12pna090a Maestra 47/18 de chapa de acero galvanizado, de 47 mm de anchura y 0,60 mm de espesor, según UNE-EN 14195; factor de residuo 0.0188
- colocación: mt12pna020b; factor de residuo 0.00533333
- colocación: mt12pna030bp; factor de residuo 0.0075
- colocación: mt12pna030ow Pasta de acabado, de fraguado lento (90 minutos); factor de residuo 0.03

## Recursos

**mt12pna080a** m Banda estanca autoadhesiva
Datos técnicos: Coste energético 0.960 MJ; Emisión de CO2 0.035 kg; Código LER 17 06 04; Masa del elemento 0.0063 kg; Volumen 0.00001 m3
Residuos:
- embalaje: re170203 Plástico. (componente de residuo); rendimiento 0.001 kg; Código LER 17 02 03; Masa del elemento 1 kg; Volumen 0.001667 m3

**mt12pna100a** m Perfil angular, de acero galvanizado
Datos técnicos: Coste energético 40.258 MJ; Emisión de CO2 1.239 kg; Código LER 17 04 05; Masa del elemento 0.3 kg; Volumen 0.000143 m3
Residuos:
- embalaje: re170203 Plástico; rendimiento 0.005 kg

**mt12pna028a** Ud Taco de expansión M6
Datos técnicos: Coste energético 0.091 MJ; Emisión de CO2 0.006 kg; Código LER 17 04 05; Masa del elemento 0.009 kg; Volumen 0.000004 m3
Residuos:
- embalaje: re150101 Envases de papel y cartón. (componente de residuo); rendimiento 0.001 kg; Código LER 15 01 01; Masa del elemento 1 kg; Volumen 0.001333 m3

**mt12pna090a** m Maestra 47/18 de chapa de acero galvanizado, de 47 mm de anchura y 0,60 mm de espesor, según UNE-EN 14195
Datos técnicos: Coste energético 66.774 MJ; Emisión de CO2 2.049 kg; Código LER 17 04 05; Masa del elemento 0.5 kg; Volumen 0.000238 m3
Residuos:
- embalaje: re170203 Plástico; rendimiento 0.005 kg

**mt12pna020b** Ud Tornillo autoperforante
Datos técnicos: Coste energético 0.015 MJ; Emisión de CO2 0.002 kg; Código LER 17 04 05; Masa del elemento 0.0015 kg
Residuos:
- embalaje: re150101 Envases de papel y cartón; rendimiento 0.001 kg

**mt12pna030bp** kg Pasta de juntas
Datos técnicos: Coste energético 13.573 MJ; Emisión de CO2 0.475 kg; Código LER 17 08 02; Masa del elemento 1 kg; Volumen 0.001 m3
Residuos:
- embalaje: re170203 Plástico; rendimiento 0.028 kg

**mt12pna030ow** kg Pasta de acabado, de fraguado lento (90 minutos)
Datos técnicos: Coste energético 5.138 MJ; Emisión de CO2 0.246 kg; Código LER 17 08 02; Masa del elemento 1 kg; Volumen 0.001 m3
Residuos:
- embalaje: re170203 Plástico; rendimiento 0.02 kg
