# Trampilla de registro

- Propiedad del archivo: CYPE INGENIEROS, S.A.
- Formato: FIEBDC-3/2002
- Divisa: EUR
- Costes indirectos: 3.00 %
- IVA: 21.00 %

**RTN021** Ud Trampilla de registro, ATT Basic "EL ALTERÓN", de 470x800 mm, formada por marco de aluminio y puerta de placa de yeso natural (GRG) estándar, ATT Basic, para falso techo continuo suspendido, liso, de placas de yeso natural (GRG). Incluso accesorios de montaje.
Trampilla de registro, ATT Basic "EL ALTERÓN", de 470x800 mm, formada por marco de aluminio y puerta de placa de yeso natural (GRG) estándar, ATT Basic, para falso techo continuo suspendido, liso, de placas de yeso natural (GRG). Incluso accesorios de montaje.
Incluye: Marcado y corte de la placa de yeso laminado. Colocación de la trampilla. Resolución de encuentros y puntos singulares.
Criterio de medición de proyecto: Número de unidades previstas, según documentación gráfica de Proyecto.
Criterio de medición de obra: Se medirá el número de unidades realmente colocadas según especificaciones de Proyecto.

| Código | Ud | Descripción | Rendimiento | Precio | Importe |
|---|---|---|---|---|---|
| mt12pna200sad | Ud | Trampilla de registro, ATT Basic "EL ALTERÓN", de 470x800 mm, formada por marco de aluminio y puerta de placa de yeso natural (GRG) estándar, ATT Basic. (material) | 1.000 | 6.88 | 6.88 |
| mo015 | h | Oficial 1ª montador de falsos techos. (mano de obra) | 0.300 | 19.42 | 5.83 |
| mo082 | h | Ayudante montador de falsos techos. (mano de obra) | 0.150 | 17.90 | 2.69 |
| % | % | Costes directos complementarios | 2 % | 15.40 | 0.31 |
|  |  | Costes directos |  |  | 15.71 |
