# Falso techo continuo de paneles de PVC

- Propiedad del archivo: CYPE Ingenieros S.A.
- Formato: FIEBDC-3/2016
- Programa: Generador de precios de la construcción. CYPE Ingenieros, S.A.
- Fecha: 22/03/2024
- Divisa: EUR
- Costes indirectos: 3 %
- IVA: 21 %

## R Revestimientos y trasdosados

### RT Falsos techos en interiores

#### RTV Continuos, de PVC

**RTV020** m² Falso techo continuo de paneles de PVC.
Falso techo continuo suspendido, situado a una altura menor de 4 m, constituido por: ESTRUCTURA: perfiles de acero galvanizado de 24x33x3700 mm con una modulación de 70 cm y fijados al forjado o elemento soporte con varillas y cuelgues; PANELES: paneles alveolares de PVC, sin ranurado longitudinal, de 250x2550 mm y 8 mm de espesor, acabado lacado, color blanco, fijados mediante pinzas de sujeción de acero inoxidable a los perfiles. Incluso perfiles de terminación, accesorios de suspensión y fijación, perfiles de terminación y tornillería.
Incluye: Replanteo de los ejes principales de suspensión. Fijación al forjado o elemento soporte y aplomado de los elementos de sujeción. Nivelación y suspensión de los perfiles. Corte de los paneles. Encaje de las pinzas en los paneles. Colocación de los paneles y de los perfiles de terminación. Resolución de encuentros y puntos singulares.
Criterio de medición de proyecto: Superficie medida entre paramentos, según documentación gráfica de Proyecto, sin descontar huecos para instalaciones.
Criterio de medición de obra: Se medirá la superficie realmente ejecutada según especificaciones de Proyecto, sin descontar huecos para instalaciones.

| Código | Ud | Descripción | Rendimiento | Precio | Importe |
|---|---|---|---|---|---|
| mt12pvc010ae | m² | Panel alveolar de PVC, sin ranurado longitudinal, de 250x2550 mm y 8 mm de espesor, acabado lacado, color blanco, Euroclase B-s3, d0 de reacción al fuego, según UNE-EN 13501-1, con el precio incrementado el 20% en concepto de perfiles de terminación. (material) | 1.05 | 34.75 | 36.488 |
| mt12fpg040hj | m | Perfil primario T 24 24x33x3700 mm, color blanco, de acero galvanizado, según UNE-EN 13964. (material) | 1.43 | 0.61 | 0.872 |
| mt12pvc040a | Ud | Pinza de sujeción de acero inoxidable, de 18x24x30 mm. (material) | 2.04 | 0.47 | 0.959 |
| mt12psg210a | Ud | Cuelgue para falsos techos suspendidos. (material) | 0.714 | 0.36 | 0.257 |
| mt12psg210b | Ud | Seguro para la fijación del cuelgue, en falsos techos suspendidos. (material) | 0.714 | 0.04 | 0.029 |
| mt12psg210c | Ud | Conexión superior para fijar la varilla al cuelgue, en falsos techos suspendidos. (material) | 0.714 | 0.56 | 0.400 |
| mt12psg190 | Ud | Varilla de cuelgue. (material) | 0.714 | 0.37 | 0.264 |
| mt12psg220 | Ud | Fijación compuesta por taco y tornillo 5x27. (material) | 1.287 | 0.06 | 0.077 |
| mo015 | h | Oficial 1ª montador de falsos techos. (mano de obra) | 0.278 | 22.74 | 6.322 |
| mo082 | h | Ayudante montador de falsos techos. (mano de obra) | 0.103 | 21.02 | 2.165 |
| % | % | Costes directos complementarios | 2 % | 47.833 | 0.957 |
|  |  | Costes directos |  |  | 48.790 |

Residuos:
- colocación: mt12fpg040hj Perfil primario T 24 24x33x3700 mm, color blanco, de acero galvanizado, según UNE-EN 13964; factor de residuo 0.0188

## Recursos

**mt12fpg040hj** m Perfil primario T 24 24x33x3700 mm, color blanco, de acero galvanizado, según UNE-EN 13964
Datos técnicos: Coste energético 62.797 MJ; Emisión de CO2 1.928 kg; Código LER 17 04 05; Masa del elemento 0.47 kg; Volumen 0.000224 m3
Residuos:
- embalaje: re170203 Plástico. (componente de residuo); rendimiento 0.005 kg; Código LER 17 02 03; Masa del elemento 1 kg; Volumen 0.001667 m3
