# Módulo sanitario para inodoro de suelo

- Propiedad del archivo: CYPE Ingenieros S.A.
- Formato: FIEBDC-3/2016
- Programa: Generador de precios de la construcción. CYPE Ingenieros, S.A.
- Fecha: 14/03/2022
- Divisa: EUR
- Costes indirectos: 3 %
- IVA: 21 %

## S Señalización y equipamiento

### SA Aparatos sanitarios

#### SAI Inodoros

**SAI130** Ud Módulo sanitario para inodoro de suelo.
Módulo sanitario, de 1010 mm de altura, 480 mm de anchura y 108 mm de profundidad para inodoro de suelo, código de pedido 131.002.JK.5, "GEBERIT", formado por cisterna de polipropileno, descarga doble de 6-3 litros, ajustable a 4,5-3 litros, con conexión de suministro inferior; bastidor autoportante acabado pintado al horno; paneles laterales de aluminio acabado cromado color negro y panel frontal de vidrio templado de color Lava, con kit de conexión de suministro de 1/2", con dos llaves de escuadra, extensión de codo de descarga, junta de EPDM para manguito, codo de conexión en P de polipropileno, manguito adaptador de polietileno de alta densidad, fijaciones y aislamiento frente a la condensación. Instalación en superficie.
Incluye: Replanteo. Colocación y fijación del módulo sanitario. Conexión a la red de agua fría. Montaje de accesorios y complementos. Comprobación de su correcto funcionamiento.
Criterio de medición de proyecto: Número de unidades previstas, según documentación gráfica de Proyecto.
Criterio de medición de obra: Se medirá el número de unidades realmente colocadas según especificaciones de Proyecto.

| Código | Ud | Descripción | Rendimiento | Precio | Importe |
|---|---|---|---|---|---|
| mt30geb507aa | Ud | Módulo sanitario, de 1010 mm de altura, 480 mm de anchura y 108 mm de profundidad para inodoro de suelo, código de pedido 131.002.JK.5, "GEBERIT", formado por cisterna de polipropileno, descarga doble de 6-3 litros, ajustable a 4,5-3 litros, con conexión de suministro inferior; bastidor autoportante acabado pintado al horno; paneles laterales de aluminio acabado cromado color negro y panel frontal de vidrio templado de color Lava, con kit de conexión de suministro de 1/2", con dos llaves de escuadra, extensión de codo de descarga, junta de EPDM para manguito, codo de conexión en P de polipropileno, manguito adaptador de polietileno de alta densidad, fijaciones y aislamiento frente a la condensación, para fijar al paramento. (material) | 1 | 932.4 | 932.400 |
| mo008 | h | Oficial 1ª fontanero. (mano de obra) | 1 | 20.48 | 20.480 |
| % | % | Costes directos complementarios | 2 % | 952.880 | 19.058 |
|  |  | Costes directos |  |  | 971.938 |
