# Lavabo bajo encimera, de porcelana sanitaria

- Propiedad del archivo: CYPE Ingenieros S.A.
- Formato: FIEBDC-3/2016
- Programa: Generador de precios de la construcción. CYPE Ingenieros, S.A.
- Fecha: 04/12/2022
- Divisa: EUR
- Costes indirectos: 3 %
- IVA: 21 %

## S Señalización y equipamiento

### SA Aparatos sanitarios

#### SAL Lavabos

**SAL015** Ud Lavabo bajo encimera, de porcelana sanitaria.
Lavabo circular bajo encimera, de porcelana sanitaria, acabado termoesmaltado KeraTect, color blanco, acabado brillante, código de pedido 500.745.01.2, serie VariForm "GEBERIT", de 390 mm de diámetro exterior y 181 mm de altura, con rebosadero, con, y desagüe con sifón botella de plástico, acabado brillante imitación cromo, código de pedido 151.034.21.1. Incluso juego de fijación y silicona para sellado de juntas.
Criterio de valoración económica: El precio no incluye la encimera ni la grifería.
Incluye: Replanteo. Colocación y fijación del aparato. Montaje del desagüe. Conexión a la red de evacuación. Comprobación de su correcto funcionamiento. Sellado de juntas.
Criterio de medición de proyecto: Número de unidades previstas, según documentación gráfica de Proyecto.
Criterio de medición de obra: Se medirá el número de unidades realmente colocadas según especificaciones de Proyecto.

| Código | Ud | Descripción | Rendimiento | Precio | Importe |
|---|---|---|---|---|---|
| mt30svg040i | Ud | Lavabo circular bajo encimera, de porcelana sanitaria, acabado termoesmaltado KeraTect, color blanco, acabado brillante, código de pedido 500.745.01.2, serie VariForm "GEBERIT", de 390 mm de diámetro exterior y 181 mm de altura, con rebosadero, según UNE 67001, con elementos de fijación y plantilla de montaje. (material) | 1 | 88.3 | 88.300 |
| mt30asg070k | Ud | Sifón botella de plástico, acabado brillante imitación cromo, código de pedido 151.034.21.1, "GEBERIT", con salida de 32 mm de diámetro exterior, para lavabo, con embellecedor. (material) | 1 | 42.1 | 42.100 |
| mt30www005 | Ud | Cartucho de 300 ml de silicona ácida monocomponente, fungicida, para sellado de juntas en ambientes húmedos. (material) | 0.012 | 6 | 0.072 |
| mo008 | h | Oficial 1ª fontanero. (mano de obra) | 1.5 | 22 | 33.000 |
| % | % | Costes directos complementarios | 2 % | 163.472 | 3.269 |
|  |  | Costes directos |  |  | 166.741 |

Residuos:
- colocación: mt30www005 Cartucho de 300 ml de silicona ácida monocomponente, fungicida, para sellado de juntas en ambientes húmedos; factor de residuo 0.06

## Recursos

**mt30www005** Ud Cartucho de 300 ml de silicona ácida monocomponente, fungicida, para sellado de juntas en ambientes húmedos
Datos técnicos: Coste energético 87.088 MJ; Emisión de CO2 3.667 kg; Código LER 17 09 04; Masa del elemento 0.45 kg; Volumen 0.0003 m3
Residuos:
- embalaje: re170203 Plástico. (componente de residuo); rendimiento 0.1 kg; Código LER 17 02 03; Masa del elemento 1 kg; Volumen 0.001667 m3
