# Horno eléctrico

- Propiedad del archivo: CYPE Ingenieros S.A.
- Formato: FIEBDC-3/2016
- Programa: Generador de precios de la construcción. CYPE Ingenieros, S.A.
- Fecha: 04/12/2022
- Divisa: EUR
- Costes indirectos: 3 %
- IVA: 21 %

## S Señalización y equipamiento

### SC Cocinas/galerías

#### SCE Electrodomésticos

**SCE040** Ud Horno eléctrico.
Horno eléctrico, multifunción, diseño rústico. Totalmente montado, instalado, conexionado y comprobado.
Incluye: Replanteo mediante plantilla. Fijación en paramento mediante elementos de anclaje. Colocación del aparato. Conexión a la red eléctrica.
Criterio de medición de proyecto: Número de unidades previstas, según documentación gráfica de Proyecto.
Criterio de medición de obra: Se medirá el número de unidades realmente colocadas según especificaciones de Proyecto.

| Código | Ud | Descripción | Rendimiento | Precio | Importe |
|---|---|---|---|---|---|
| mt32hok010d | Ud | Horno eléctrico encastrable, multifunción, diseño rústico. Según UNE-EN 60335-1. (material) | 1 | 496 | 496.000 |
| mo003 | h | Oficial 1ª electricista. (mano de obra) | 0.2 | 22 | 4.400 |
| mo102 | h | Ayudante electricista. (mano de obra) | 0.2 | 20.3 | 4.060 |
| % | % | Costes directos complementarios | 2 % | 504.460 | 10.089 |
|  |  | Costes directos |  |  | 514.549 |

## Recursos

**mt32hok010d** Ud Horno eléctrico encastrable, multifunción, diseño rústico. Según UNE-EN 60335-1
Datos técnicos: Coste energético 891.662 MJ; Emisión de CO2 35.090 kg
Residuos:
- embalaje: re150101 Envases de papel y cartón. (componente de residuo); rendimiento 1.5 kg; Código LER 15 01 01; Masa del elemento 1 kg; Volumen 0.001333 m3
- embalaje: re170604 Materiales de aislamiento distintos de los especificados en los códigos 17 06 01 y 17 06 03. (componente de residuo); rendimiento 0.075 kg; Código LER 17 06 04; Masa del elemento 1 kg; Volumen 0.001667 m3
