# Repisa para baño

- Propiedad del archivo: CYPE Ingenieros S.A.
- Formato: FIEBDC-3/2016
- Programa: Generador de precios de la construcción. CYPE Ingenieros, S.A.
- Fecha: 29/10/2025
- Divisa: EUR
- Costes indirectos: 3 %
- IVA: 21 %

## S Señalización y equipamiento

### SM Baños

#### SMA Accesorios

**SMA060** Ud Repisa para baño.
Repisa para baño, de vidrio con soportes de acero inoxidable AISI 304, de 400x120 mm. Fijación al soporte con las sujeciones suministradas por el fabricante.
Incluye: Replanteo. Colocación y fijación.
Criterio de medición de proyecto: Número de unidades previstas, según documentación gráfica de Proyecto.
Criterio de medición de obra: Se medirá el número de unidades realmente colocadas según especificaciones de Proyecto.

| Código | Ud | Descripción | Rendimiento | Precio | Importe |
|---|---|---|---|---|---|
| mt31abp090a | Ud | Repisa para baño, de vidrio con soportes de acero inoxidable AISI 304, de 400x120 mm. (material) | 1 | 37.54 | 37.540 |
| mo107 | h | Ayudante fontanero. (mano de obra) | 0.1 | 21.9 | 2.190 |
| % | % | Costes directos complementarios | 2 % | 39.730 | 0.795 |
|  |  | Costes directos |  |  | 40.525 |
