# Plantación de Palmera canaria (Phoenix canariensis) de procedencia nacional

- Propiedad del archivo: CYPE INGENIEROS, S.A.
- Formato: FIEBDC-3/2002
- Divisa: EUR
- Costes indirectos: 3.00 %
- IVA: 21.00 %

**UJP010** Ud Plantación de Palmera canaria (Phoenix canariensis) de procedencia nacional, de 4 a 5 m de altura, en hoyo de 200x200x125 cm realizado con medios mecánicos; suministro con cepellón. Incluso tierra vegetal cribada y substratos vegetales fertilizados.
Plantación de Palmera canaria (Phoenix canariensis) de procedencia nacional, de 4 a 5 m de altura, en hoyo de 200x200x125 cm realizado con medios mecánicos; suministro con cepellón. Incluso tierra vegetal cribada y substratos vegetales fertilizados.
Incluye: Laboreo y preparación del terreno con medios mecánicos. Abonado del terreno. Plantación. Colocación de tutor. Primer riego.
Criterio de medición de proyecto: Número de unidades previstas, según documentación gráfica de Proyecto.
Criterio de medición de obra: Se medirá el número de unidades realmente ejecutadas según especificaciones de Proyecto.

| Código | Ud | Descripción | Rendimiento | Precio | Importe |
|---|---|---|---|---|---|
| mt48epp010d | Ud | Palmera canaria (Phoenix canariensis) de procedencia nacional, de 4 a 5 m de altura; suministro con cepellón. (material) | 1.000 | 1320.00 | 1320.00 |
| mt48tie030a | m³ | Tierra vegetal cribada, suministrada a granel. (material) | 0.300 | 23.70 | 7.11 |
| mt48tie020 | kg | Abono mineral complejo NPK 15-15-15. (material) | 35.000 | 0.75 | 26.25 |
| mt08aaa010a | m³ | Agua. (material) | 0.150 | 1.50 | 0.23 |
| mq01exn020a | h | Retroexcavadora hidráulica sobre neumáticos, de 105 kW. (maquinaria) | 4.000 | 46.35 | 185.40 |
| mq04dua020b | h | Dumper de descarga frontal de 2 t de carga útil. (maquinaria) | 0.250 | 9.27 | 2.32 |
| mq04cag010b | h | Camión con grúa de hasta 10 t. (maquinaria) | 0.800 | 56.00 | 44.80 |
| mo040 | h | Oficial 1ª jardinero. (mano de obra) | 3.500 | 18.89 | 66.12 |
| mo115 | h | Peón jardinero. (mano de obra) | 4.500 | 17.67 | 79.52 |
| % | % | Costes directos complementarios | 2 % | 1731.75 | 34.64 |
|  |  | Costes directos |  |  | 1766.39 |
