# Plantación de Olivo (Olea europaea)

- Propiedad del archivo: CYPE INGENIEROS, S.A.
- Formato: FIEBDC-3/2002
- Divisa: EUR
- Costes indirectos: 3.00 %
- IVA: 21.00 %

**UJP010** Ud Plantación de Olivo (Olea europaea), de 125 a 150 cm de diámetro, en hoyo de 200x200x80 cm realizado con medios mecánicos; suministro con cepellón. Incluso tierra vegetal cribada y substratos vegetales fertilizados.
Plantación de Olivo (Olea europaea), de 125 a 150 cm de diámetro, en hoyo de 200x200x80 cm realizado con medios mecánicos; suministro con cepellón. Incluso tierra vegetal cribada y substratos vegetales fertilizados.
Incluye: Laboreo y preparación del terreno con medios mecánicos. Abonado del terreno. Plantación. Colocación de tutor. Primer riego.
Criterio de medición de proyecto: Número de unidades previstas, según documentación gráfica de Proyecto.
Criterio de medición de obra: Se medirá el número de unidades realmente ejecutadas según especificaciones de Proyecto.

| Código | Ud | Descripción | Rendimiento | Precio | Importe |
|---|---|---|---|---|---|
| mt48eol010d | Ud | Olivo (Olea europaea), de 125 a 150 cm de diámetro; suministro con cepellón. (material) | 1.000 | 451.00 | 451.00 |
| mt48tie030a | m³ | Tierra vegetal cribada, suministrada a granel. (material) | 0.400 | 23.70 | 9.48 |
| mt48tie020 | kg | Abono mineral complejo NPK 15-15-15. (material) | 45.000 | 0.75 | 33.75 |
| mt08aaa010a | m³ | Agua. (material) | 0.200 | 1.50 | 0.30 |
| mq01exn020a | h | Retroexcavadora hidráulica sobre neumáticos, de 105 kW. (maquinaria) | 2.000 | 46.35 | 92.70 |
| mq04dua020b | h | Dumper de descarga frontal de 2 t de carga útil. (maquinaria) | 0.200 | 9.27 | 1.85 |
| mq04cag010b | h | Camión con grúa de hasta 10 t. (maquinaria) | 1.000 | 56.00 | 56.00 |
| mo040 | h | Oficial 1ª jardinero. (mano de obra) | 3.000 | 18.89 | 56.67 |
| mo115 | h | Peón jardinero. (mano de obra) | 4.000 | 17.67 | 70.68 |
| % | % | Costes directos complementarios | 2 % | 772.43 | 15.45 |
|  |  | Costes directos |  |  | 787.88 |
